# Revestimento térmico e acústico com argamassa leve de cal e fonólito, sobre paramento interior

- Propriedade do ficheiro: CYPE INGENIEROS, S.A.
- Formato: FIEBDC-3/2002
- Âmbito geográfico: Brasil
- Moeda: BRL
- Custos indiretos: 3.00 %
- Despesas gerais: 13.00 %
- Lucro: 6.00 %
- IVA: 17.00 %

## R Revestimentos e forros

### RK Pinturas, argamassas e revestimentos para isolamento térmico e acústico

#### RKT Argamassas de cal e fonólito

**RKT010** m² Revestimento térmico e acústico com argamassa leve de cal e fonólito, sobre paramento interior.
Revestimento térmico e acústico contínuo, de 20 mm de espessura, aplicado diretamente, de argamassa leve de cal e fonólito, aplicada mecanicamente, e acabamento final com gesso de aplicação em camada fina C6, sobre paramento interior vertical, até 3 m de altura. Inclusive perfil para proteção de arestas de plástico e metal com perfurações para a formação de arestas.
Critérios considerados na determinação do preço da unidade de obra: O preço inclui a resolução de pontos singulares.
Inclui: Preparação da superfície suporte que se vai revestir. Execução de mestras. Colocação de cantoneiras nas esquinas e saliências. Preparação da argamassa na máquina misturadora. Projeção mecânica da argamassa. Aplicação de régua de alumínio. Passagem de lâmina de aço. Aplicação de estuque.
Critério de medição de projeto: Superfície medida desde o piso até ao teto, segundo documentação gráfica de Projeto, sem deduzir aberturas menores que 4 m² e descontando, nas aberturas de superfície maior de 4 m², o excesso sobre 4 m². Não foram objeto de desconto os paramentos verticais que têm armários embutidos, seja qual for a sua dimensão.
Critério de quantitativos de obra: Medir-se-á, a superfície realmente executada segundo especificações de Projeto, considerando como altura a distância entre o piso e o teto, sem deduzir aberturas menores que 4 m² e descontando, nas aberturas de superfície maior de 4 m², o excesso sobre 4 m². Os paramentos que tenham armários embutidos não serão objeto de desconto seja qual for a sua dimensão.

| Código | Un | Descrição | Rendimento | Preço | Importância |
|---|---|---|---|---|---|
| mt28mdb010d | l | Argamassa leve de cal e fonólito, para aplicar através de projeção mecânica. (material) | 11.240 | 2.29 | 25.74 |
| mt09pye010a | m³ | Pasta de gesso para aplicação em camada fina C6. (material) | 0.003 | 408.84 | 1.23 |
| mt28vye010 | m | Cantoneiras de plástico e metal, estáveis à ação dos sulfatos. (material) | 0.215 | 1.00 | 0.22 |
| mq06pym010 | h | Misturadora-bombeadora para argamassas e gessos projetados, de 3 m³/h. (equipamento) | 0.280 | 31.33 | 8.77 |
| op00tal020 |  | Furadeira com misturador. | 1.000 | 0.00 | 0.00 |
| mo033 | h | Gesseiro. (mão de obra) | 0.122 | 32.24 | 3.93 |
| mo071 | h | Ajudante de gesseiro. (mão de obra) | 0.065 | 30.23 | 1.96 |
| % | % | Custos diretos complementares | 2 % | 41.85 | 0.84 |
|  |  | Custos diretos |  |  | 42.69 |
