# Esmalte sobre esquadria de aço

- Propriedade do ficheiro: CYPE INGENIEROS, S.A.
- Formato: FIEBDC-3/2002
- Âmbito geográfico: Brasil
- Moeda: BRL
- Custos indiretos: 3.00 %
- Despesas gerais: 13.00 %
- Lucro: 6.00 %
- IVA: 17.00 %

## R Revestimentos e forros

### RN Pinturas em metais

#### RNE Esmaltes

**RNE030** m² Esmalte sobre esquadria de aço.
Aplicação manual de duas demãos de esmalte sintético de secagem rápida, à base de resinas alquídicas, cor branca, acabamento brilhante, (rendimento: 0,077 l/m² cada demão); aplicação prévia de uma demão de primer sintético antioxidante de secagem rápida, à base de resinas alquídicas, cor cinza, acabamento mate (rendimento: 0,125 l/m²), sobre porta interior, cega, de aço.
Inclui: Preparação e limpeza da superfície suporte. Aplicação de uma demão de fundo. Aplicação de duas demãos de acabamento.
Critério de medição de projeto: Superfície medida segundo documentação gráfica de Projeto, sem descontar aberturas, por ambas as faces, incluindo as guarnições.
Critério de quantitativos de obra: Medir-se-á a superfície realmente executada segundo especificações de Projeto, por ambas as faces, incluindo as guarnições.

| Código | Un | Descrição | Rendimento | Preço | Importância |
|---|---|---|---|---|---|
| mt27pfi200a | l | Primer sintético antioxidante de secagem rápida, cor cinza, acabamento mate, à base de resinas alquídicas, pigmentos orgânicos, pigmentos inorgânicos, pigmentos antioxidantes e dissolvente formado à base de uma mistura de hidrocarbonetos, para aplicar com trincha, rolo ou pistola sobre superfícies metálicas. (material) | 0.125 | 9.40 | 1.18 |
| mt27ess200a | l | Esmalte sintético de secagem rápida, para interior, cor branca, acabamento brilhante, à base de resinas alquídicas, pigmentos orgânicos, pigmentos inorgânicos, pigmentos antioxidantes e dissolvente formado à base de uma mistura de hidrocarbonetos, para aplicar com trincha, rolo ou pistola sobre superfícies metálicas. (material) | 0.154 | 40.15 | 6.18 |
| op00dec010 |  | Soprador. | 1.000 | 0.00 | 0.00 |
| mo038 | h | Pintor. (mão de obra) | 0.613 | 33.34 | 20.44 |
| mo076 | h | Ajudante de pintor. (mão de obra) | 0.122 | 31.49 | 3.84 |
| % | % | Custos diretos complementares | 2 % | 31.64 | 0.63 |
|  |  | Custos diretos |  |  | 32.27 |
