# Emboço de gesso

- Propriedade do ficheiro: CYPE INGENIEROS, S.A.
- Formato: FIEBDC-3/2002
- Âmbito geográfico: Brasil
- Moeda: BRL
- Custos indiretos: 3.00 %
- Despesas gerais: 13.00 %
- Lucro: 6.00 %
- IVA: 17.00 %

## R Revestimentos e forros

### RP Revestimentos tradicionais

#### RPG Aplicação de gesso

**RPG010** m² Emboço de gesso.
Formação de revestimento contínuo interior de gesso, aplicado diretamente, sobre paramento vertical, até 3 m de altura, de 15 mm de espessura, formado por uma camada de emboço com pasta de gesso de construção B1, aplicado sobre os paramentos a revestir, com mestras só nas esquinas, cantos, guarnições de vãos e mestras intermediárias para que a separação entre elas não seja superior a 3 m. Inclusive colocação de perfil para proteção de arestas de plástico e metal com perfurações, arremates com rodapé, formação de arestas e cantos, guarnições de aberturas, colocação da malha de fibra de vidro anti-álcalis para reforço de encontros entre materiais diferentes em 10% da superfície do paramento e montagem, desmontagem e remoção de andaimes.
Inclui: Preparação da superfície suporte que se vai revestir. Execução de mestras. Colocação de cantoneiras nas esquinas e saliências. Amassamento do gesso grosso. Aplicação da pasta de gesso entre mestras e regularização do revestimento.
Critério de medição de projeto: Superfície medida desde o piso até ao teto, segundo documentação gráfica de Projeto, sem deduzir aberturas menores que 4 m² e descontando, nas aberturas de superfície maior de 4 m², o excesso sobre 4 m². Não foram objeto de desconto os paramentos verticais que têm armários embutidos, seja qual for a sua dimensão.
Critério de quantitativos de obra: Medir-se-á, a superfície realmente executada segundo especificações de Projeto, considerando como altura a distância entre o piso e o teto, sem deduzir aberturas menores que 4 m² e descontando, nas aberturas de superfície maior de 4 m², o excesso sobre 4 m². Os paramentos que tenham armários embutidos não serão objeto de desconto seja qual for a sua dimensão.

| Código | Un | Descrição | Rendimento | Preço | Importância |
|---|---|---|---|---|---|
| mt28vye020 | m² | Rede de fibra de vidro tecida, anti-álcalis, de 5x5 mm de vão de malha, flexível e imputrescível no tempo, de 70 g/m² de massa superficial e 0,40 mm de espessura do fio, para armar gessos. (material) | 0.105 | 2.17 | 0.23 |
| mt09pye010b | m³ | Pasta de gesso de construção B1. (material) | 0.015 | 364.20 | 5.46 |
| mt28vye010 | m | Cantoneiras de plástico e metal, estáveis à ação dos sulfatos. (material) | 0.215 | 1.00 | 0.22 |
| op00tal020 |  | Furadeira com misturador. | 1.000 | 0.00 | 0.00 |
| mo033 | h | Gesseiro. (mão de obra) | 0.212 | 32.24 | 6.83 |
| mo071 | h | Ajudante de gesseiro. (mão de obra) | 0.133 | 30.23 | 4.02 |
| % | % | Custos diretos complementares | 2 % | 16.76 | 0.34 |
|  |  | Custos diretos |  |  | 17.10 |
