# Reboco à tirolês

- Propriedade do ficheiro: CYPE INGENIEROS, S.A.
- Formato: FIEBDC-3/2002
- Âmbito geográfico: Brasil
- Moeda: BRL
- Custos indiretos: 3.00 %
- Despesas gerais: 13.00 %
- Lucro: 6.00 %
- IVA: 17.00 %

## R Revestimentos e forros

### RP Revestimentos tradicionais

#### RPR Rebocos

**RPR040** m² Reboco à tirolês.
Formação de reboco à tirolês através da aplicação manual sobre o soco de um paramento exterior, acabamento com qualquer superfície suporte (não incluída neste preço), de várias camadas de argamassa de cimento cinza CEM II/B-M 32,5 R, com inerte silício de 2 a 5 mm de diâmetro proveniente de britagem, utilizando uma escova para a sua projeção. Inclusive preparação da superfície suporte, colocação da malha de fibra de vidro anti-álcalis para reforço de encontros entre materiais diferentes e nas testas de laje, em 20% da superfície do paramento, formação de juntas, cantos, mestras, arestas, reentrâncias, ombreiras, padieiras, arremates nos encontros com paramentos, revestimentos ou outros elementos assentes na sua superfície e andaimes.
Inclui: Preparação da superfície suporte. Colocação da malha entre distintos materiais e nas testas de laje. Disposição dos panos de trabalho. Projeção das camadas de argamassa. Realização das juntas.
Critério de medição de projeto: Superfície medida segundo documentação gráfica de Projeto, descontando as aberturas de superfície maior de 3 m² e incluindo o desenvolvimento das reentrâncias.
Critério de quantitativos de obra: Medir-se-á a superfície realmente executada segundo especificações de Projeto, descontando as aberturas de superfície maior de 3 m² e incluindo o desenvolvimento das reentrâncias.

| Código | Un | Descrição | Rendimento | Preço | Importância |
|---|---|---|---|---|---|
| mt01arg010a | m³ | Agregado silício de britagem, de 2 a 5 mm de diâmetro. (material) | 0.018 | 43.66 | 0.79 |
| mt09var020a | m³ | Argamassa de cimento CEM II/B-M 32,5 R e areia 1/2. (material) | 0.020 | 234.35 | 4.69 |
| mt09var030a | m² | Malha de fibra de vidro tecida, com impregnação de PVC, de 10x10 mm de vão de malha, anti-álcalis, de 115 a 125 g/m² e 500 µm de espessura, para armar rebocos tradicionais, emboços e argamassas. (material) | 0.210 | 3.80 | 0.80 |
| op00tal020 |  | Furadeira com misturador. | 1.000 | 0.00 | 0.00 |
| mo020 | h | Pedreiro. (mão de obra) | 0.219 | 32.24 | 7.06 |
| mo077 | h | Ajudante de pedreiro. (mão de obra) | 0.219 | 30.23 | 6.62 |
| mo113 | h | Auxiliar de serviços gerais. (mão de obra) | 0.219 | 27.81 | 6.09 |
| % | % | Custos diretos complementares | 2 % | 26.05 | 0.52 |
|  |  | Custos diretos |  |  | 26.57 |
