# Argamassa monocamada fotocatalítico

- Propriedade do ficheiro: CYPE INGENIEROS, S.A.
- Formato: FIEBDC-3/2002
- Âmbito geográfico: Brasil
- Moeda: BRL
- Custos indiretos: 3.00 %
- Despesas gerais: 13.00 %
- Lucro: 6.00 %
- IVA: 17.00 %

## R Revestimentos e forros

### RQ Sistemas monocamada industriais

#### RQO Argamassas monocamada

**RQO030** m² Argamassa monocamada fotocatalítico.
Formação em fachadas de revestimento contínuo de 15 mm de espessura, impermeável à água da chuva, com argamassa monocamada para a impermeabilização e decoração de fachadas, resistência à compressão de 3 a 7,5 N/mm², absorção de água por capilaridade menor de 0,2 kg/m² min½, acabamento com inerte projetado, cor branca, composto de cimento fotocatalítico, descontaminante e auto-limpável, aditivos, resinas sintéticas e cargas minerais. Aplicado manualmente sobre uma superfície de bloco cerâmico, bloco ou bloco de concreto ou bloco cerâmico térmico. Inclusive preparação da superfície suporte, colocação de malha de fibra de vidro anti-álcalis para reforço de encontros entre materiais diferentes e nas testas de laje, em um 20% da superfície do paramento, formação de juntas, cantos, mestras, arestas, reentrâncias, ombreiras e vergas, arremates nos encontros com paramentos, revestimentos ou outros elementos assentes na sua superfície.
Inclui: Preparação da superfície suporte. Disposição dos panos de trabalho. Arestado e realização de juntas. Preparação da argamassa monocamada. Aplicação de argamassa monocamada. Nivelamento do revestimento. Acabamento superficial. Correção de falhas e limpeza final.
Critério de medição de projeto: Superfície medida segundo documentação gráfica de Projeto, descontando as aberturas de superfície maior de 3 m² e incluindo o desenvolvimento das reentrâncias.
Critério de quantitativos de obra: Medir-se-á a superfície realmente executada segundo especificações de Projeto, descontando as aberturas de superfície maior de 3 m² e incluindo o desenvolvimento das reentrâncias.

| Código | Un | Descrição | Rendimento | Preço | Importância |
|---|---|---|---|---|---|
| mt28mit060aa | kg | Argamassa monocamada para a impermeabilização e decoração de fachadas, resistência à compressão de 3 a 7,5 N/mm², absorção de água por capilaridade menor de 0,2 kg/m² min½, acabamento com inerte projetado, cor branca, composto de cimento fotocatalítico, descontaminante e auto-limpável, aditivos, resinas sintéticas e cargas minerais. (material) | 17.000 | 1.86 | 31.62 |
| mt28mon040a | m² | Malha de fibra de vidro, anti-álcalis, de 10x10 mm de vão de malha, de 750 a 900 microns de espessura e de 200 a 250 g/m² de massa superficial, com 25 kp/cm² de resistência à tração, para armar argamassas. (material) | 0.210 | 6.87 | 1.44 |
| mt28mon030 | m | Perfil para juntas de PVC. (material) | 0.750 | 1.00 | 0.75 |
| mt28mon050 | m | Perfil de PVC rígido para formação de arestas em revestimentos de argamassa monocamada. (material) | 1.250 | 1.06 | 1.33 |
| mt28mon020b | kg | Inerte de mármore, procedente de britagem, para projetar sobre argamassa, de granulometria compreendida entre 5 e 9 mm. (material) | 15.000 | 1.06 | 15.90 |
| op00tal020 |  | Furadeira com misturador. | 1.000 | 0.00 | 0.00 |
| mo039 | h | Pedreiro de acabamento. (mão de obra) | 0.397 | 32.24 | 12.80 |
| mo111 | h | Servente de pedreiro de acabamento. (mão de obra) | 0.219 | 28.03 | 6.14 |
| % | % | Custos diretos complementares | 4 % | 69.98 | 2.80 |
|  |  | Custos diretos |  |  | 72.78 |
