# Piso interior de granilite "in loco"

- Propriedade do ficheiro: CYPE INGENIEROS, S.A.
- Formato: FIEBDC-3/2002
- Âmbito geográfico: Brasil
- Moeda: BRL
- Custos indiretos: 3.00 %
- Despesas gerais: 13.00 %
- Lucro: 6.00 %
- IVA: 17.00 %

## R Revestimentos e forros

### RS Pisos

#### RSC De granilite

**RSC015** m² Piso interior de granilite "in loco".
Piso interior de granilite "in loco" formado por camada fina de 8 mm de espessura, aplicada manualmente, composta de cimento cinza e agregados de alta resistência de granulometria nº 0, de cor branca, compreendida entre 0,5 e 1,5 mm, aplicada manualmente sobre base de argamassa de cimento cinza, dosificação 1:6, de 4 cm de espessura, regularizada com mestras e escovada. Inclusive perfis de plástico, de 7x3 mm, cor branca para a formação de juntas de dilatação.
Inclui: Implantação e marcação de níveis. Preparação da mistura de argamassa. Descarga da camada de argamassa. Regularização da camada de argamassa com mestras. Escovamento da camada de argamassa. Cura da argamassa. Preparação das juntas. Preparação da mistura de granilite. Aplicação da camada de acabamento. Regularização da camada de acabamento com mestras. Compactação com rolete. Alisamento final da superfície.
Critério de medição de projeto: Superfície medida em projeção horizontal, segundo documentação gráfica de Projeto.
Critério de quantitativos de obra: Medir-se-á, em projeção horizontal, a superfície realmente executada segundo especificações de Projeto.

| Código | Un | Descrição | Rendimento | Preço | Importância |
|---|---|---|---|---|---|
| mt01arp180a | kg | Agregados de alta resistência para piso de granilite "in loco", de granulometria nº 0, compreendida entre 0,5 e 1,5 mm, cor branca. (material) | 14.000 | 0.55 | 7.70 |
| mt08cem002 | kg | Cimento cinza em sacos. (material) | 20.740 | 0.63 | 13.07 |
| mt01arg002a | m³ | Areia média lavada. (material) | 0.066 | 113.94 | 7.52 |
| mt18wwe050aa | m | Perfil de plástico, de 7x3 mm, cor branca, para a execução de juntas de dilatação em pisos "in loco". (material) | 1.500 | 0.37 | 0.56 |
| mq06hor010 | h | Betoneira elétrica com uma capacidade de amassamento de 160 l. (equipamento) | 0.028 | 13.50 | 0.38 |
| mo020 | h | Pedreiro. (mão de obra) | 1.724 | 33.34 | 57.48 |
| mo077 | h | Ajudante de pedreiro. (mão de obra) | 1.568 | 31.49 | 49.38 |
| mo113 | h | Auxiliar de serviços gerais. (mão de obra) | 0.334 | 28.94 | 9.67 |
| % | % | Custos diretos complementares | 2 % | 145.76 | 2.92 |
|  |  | Custos diretos |  |  | 148.68 |
