# Rodapé liso de alumínio anodizado, de 100 mm de altura, cor prata, fixado com cola

- Propriedade do ficheiro: CYPE INGENIEROS, S.A.
- Formato: FIEBDC-3/2002
- Âmbito geográfico: Brasil
- Moeda: BRL
- Custos indiretos: 3.00 %
- Despesas gerais: 13.00 %
- Lucro: 6.00 %
- IVA: 17.00 %

## R Revestimentos e forros

### RS Pisos

#### RSD Arremates de pisos e pavimentos

**RSD010** m Rodapé liso de alumínio anodizado, de 100 mm de altura, cor prata, fixado com cola.
Rodapé liso de alumínio anodizado, de 100 mm de altura, cor prata, fixado com cola. Inclusive preparação e regularização da superfície suporte, cortes, tratamento de esquinas, ligações e encontros, e limpeza final.
Inclui: Limpeza e preparação da superfície suporte. Marcação. Corte do rodapé. Colocação e fixação do rodapé.
Critério de medição de projeto: Comprimento medido segundo documentação gráfica de Projeto, sem incluir vãos de portas. Não foi incrementada a medição por perdas, uma vez que na composição se considerou 5% a mais.
Critério de quantitativos de obra: Medir-se-á o comprimento realmente executado segundo especificações de Projeto.

| Código | Un | Descrição | Rendimento | Preço | Importância |
|---|---|---|---|---|---|
| mt47adc110a | kg | Cola especial de poliuretano bicomponente. (material) | 0.100 | 12.47 | 1.25 |
| mt18rpp010e | m | Rodapé liso de alumínio anodizado, de 100 mm de altura, cor prata, inclusive peças para uniões, tratamento de ângulos e terminações. (material) | 1.050 | 50.11 | 52.62 |
| mo023 | h | Ladrilhista. (mão de obra) | 0.125 | 24.01 | 3.00 |
| % | % | Custos diretos complementares | 2 % | 56.87 | 1.14 |
|  |  | Custos diretos |  |  | 58.01 |
