# Rodapé de concreto polímero

- Propriedade do ficheiro: CYPE INGENIEROS, S.A.
- Formato: FIEBDC-3/2002
- Âmbito geográfico: Brasil
- Moeda: BRL
- Custos indiretos: 3.00 %
- Despesas gerais: 13.00 %
- Lucro: 6.00 %
- IVA: 17.00 %

## R Revestimentos e forros

### RS Pisos

#### RSD Arremates de pisos e pavimentos

**RSD020** m Rodapé de concreto polímero, de 70x7 mm, acabamento mate, assente com cimento cola flexível e de grande aderência, C2 S2. Rejuntamento com massa de poliuretano impermeável, deixando uma separação de 5 mm.
Rodapé de concreto polímero, de 70x7 mm, acabamento mate, formado por areia de mármore e resina de poliéster, assente com cimento cola flexível e de grande aderência, C2 S2 e rejuntamento com massa de poliuretano impermeável, deixando uma separação de 5 mm. Incluindo preparação e regularização da superfície suporte, cortes, tratamento de esquinas, ligações e encontros, e limpeza final.
Inclui: Marcação da disposição das peças. Corte das peças e formação de encaixes em esquinas e cantos. Colocação do rodapé. Enchimento das juntas.
Critério de medição de projeto: Comprimento medido segundo documentação gráfica de Projeto, sem incluir vãos de portas. Não foi incrementada a medição por perdas, uma vez que na composição se considerou 5% a mais.
Critério de quantitativos de obra: Medir-se-á o comprimento realmente executado segundo especificações de Projeto.

| Código | Un | Descrição | Rendimento | Preço | Importância |
|---|---|---|---|---|---|
| mt20wwa040 | kg | Cimento cola flexível e de grande aderência, C2 S2. (material) | 0.100 | 1.36 | 0.14 |
| mt18rpp100b | m | Rodapé de concreto polímero, de 70x7 mm, acabamento mate, formado por areia de mármore e resina de poliéster. (material) | 1.050 | 18.02 | 18.92 |
| mt20wwa035 | Un | Embalagem de primer para massas (250 cm³). (material) | 0.010 | 14.49 | 0.14 |
| mt20wwa030 | Un | Embalagem de massa de poliuretano impermeável (310 cm³). (material) | 0.020 | 19.83 | 0.40 |
| mo023 | h | Ladrilhista. (mão de obra) | 0.156 | 24.01 | 3.75 |
| % | % | Custos diretos complementares | 2 % | 23.35 | 0.47 |
|  |  | Custos diretos |  |  | 23.82 |
