# Piso técnico acessível de painéis autoportantes de 600x600 mm e 48 mm de espessura

- Propriedade do ficheiro: CYPE INGENIEROS, S.A.
- Formato: FIEBDC-3/2002
- Âmbito geográfico: Brasil
- Moeda: BRL
- Custos indiretos: 3.00 %
- Despesas gerais: 13.00 %
- Lucro: 6.00 %
- IVA: 17.00 %

## R Revestimentos e forros

### RS Pisos

#### RSE Técnicos

**RSE040** m² Piso técnico acessível de painéis autoportantes de 600x600 mm e 48 mm de espessura, formados por um suporte base de painel de aglomerado, de 38 mm de espessura, com bordas de PVC, lâmina de alumínio de 0,5 mm de espessura disposta na face inferior e uma camada de acabamento de grés porcelânico, estilo cimento, série Meteor "GRESPANIA", cor antracite, acabamento liso, de 598x598 mm e 10 mm de espessura apoiadas sobre pés reguláveis de aço galvanizado, para alturas de até 150 mm.
Piso técnico acessível formado por painéis autoportantes de 600x600 mm e 48 mm de espessura, formados por um suporte base de painel de aglomerado, de 38 mm de espessura, com bordas de PVC, lâmina de alumínio de 0,5 mm de espessura disposta na face inferior e uma camada de acabamento de grés porcelânico, estilo cimento, série Meteor "GRESPANIA", cor antracite, acabamento liso, de 598x598 mm e 10 mm de espessura apoiadas sobre pés reguláveis de aço galvanizado, para alturas de até 150 mm, fixados à superfície de apoio com adesivo. Incluindo preparação da superfície de apoio dos pedestais através da aspiração e limpeza de entulho, implantação e fixação dos pedestais ao piso com cola, colocação de almofadas sobre os pedestais e fixação da rosca que regula a sua altura com cola, e banda perimetral de lã de rocha para a dessolidarização do perímetro. Totalmente montado.
Inclui: Implantação dos eixos dos pedestais e marcação de níveis. Colocação, nivelação e fixação de pedestais. Colocação dos painéis. Limpeza final do piso.
Critério de medição de projeto: Superfície útil, medida segundo documentação gráfica de Projeto. Não foi incrementada a medição por perdas, uma vez que na composição se considerou 5% a mais.
Critério de quantitativos de obra: Medir-se-á a superfície realmente executada segundo especificações de Projeto.

| Código | Un | Descrição | Rendimento | Preço | Importância |
|---|---|---|---|---|---|
| mt12psk040b | m | Fita perimetral de lã de rocha de 10 mm de espessura, 100 mm de largura e 1200 mm de comprimento. (material) | 1.000 | 7.84 | 7.84 |
| mt12psk080a | Un | Cartucho de 600 cm³ de cola para fixação de pés reguláveis à superfície de apoio. (material) | 0.010 | 26.41 | 0.26 |
| mt12psk060J | Un | Pé regulável de aço galvanizado, para alturas de até 150 mm. Inclusive acessórios. (material) | 3.000 | 4.14 | 12.42 |
| mt12stg010eaba | m² | Painel autoportante para o sistema de piso técnico acessível "GRESPANIA", de 600x600 mm e 48 mm de espessura, formado por um suporte base de painel de aglomerado, de 38 mm de espessura, biselado e arrematado perimetralmente com PVC, cor a escolher, lâmina de alumínio de 0,5 mm de espessura disposta na face inferior e uma camada de acabamento de grés porcelânico, estilo cimento, série Meteor "GRESPANIA", cor antracite, acabamento liso, de 598x598 mm 10 mm de espessura; classificação 2/2/A/2. (material) | 1.050 | 203.17 | 213.33 |
| op00ato010 |  | Parafusadeira. | 1.000 | 0.00 | 0.00 |
| op00tal010 |  | Furadeira. | 1.000 | 0.00 | 0.00 |
| op00tro010 |  | Cortadora de disco para bancada. | 1.000 | 0.00 | 0.00 |
| mo011 | h | Montador. (mão de obra) | 0.364 | 25.85 | 9.41 |
| mo080 | h | Ajudante de montador. (mão de obra) | 0.364 | 20.67 | 7.52 |
| % | % | Custos diretos complementares | 2 % | 250.78 | 5.02 |
|  |  | Custos diretos |  |  | 255.80 |
