# Marco perimetral para carpete de entrada do edifício

- Propriedade do ficheiro: CYPE INGENIEROS, S.A.
- Formato: FIEBDC-3/2002
- Âmbito geográfico: Brasil
- Moeda: BRL
- Custos indiretos: 3.00 %
- Despesas gerais: 13.00 %
- Lucro: 6.00 %
- IVA: 17.00 %

## R Revestimentos e forros

### RS Pisos

#### RSF Carpetes e tapetes

**RSF020** m Marco perimetral para carpete de entrada do edifício.
Marco perimetral para carpete de entrada do edifício, formada por perfis angulares de alumínio, acabamento natural, com abas de 15x25x3 mm de comprimento e 3 mm de espessura. COLOCAÇÃO: em rebaixo do piso.
Critérios considerados na determinação do preço da unidade de obra: O preço não inclui a formação da caixa.
Inclui: Preparação da superfície suporte. Colocação e fixação mecânica do perfil. Vedação das juntas.
Critério de medição de projeto: Comprimento medido segundo documentação gráfica de Projeto.
Critério de quantitativos de obra: Medir-se-á o comprimento realmente executado segundo especificações de Projeto.

| Código | Un | Descrição | Rendimento | Preço | Importância |
|---|---|---|---|---|---|
| mt18fel020a | m | Marco perimetral para carpete de entrada do edifício, formada por perfis angulares de alumínio, acabamento natural, com abas de 15x25x3 mm de comprimento e 3 mm de espessura e elementos de fixação ao suporte. (material) | 1.000 | 47.12 | 47.12 |
| mt20wwa030 | Un | Cartucho de 310 cm³ de massa de poliuretano impermeável. (material) | 0.032 | 21.78 | 0.70 |
| op00amo010 |  | Esmerilhadeira. | 1.000 | 0.00 | 0.00 |
| mo027 | h | Colocador de carpetes e revestimentos têxteis. (mão de obra) | 0.052 | 32.24 | 1.68 |
| % | % | Custos diretos complementares | 2 % | 49.50 | 0.99 |
|  |  | Custos diretos |  |  | 50.49 |
