# RSG011

- Propriedade do ficheiro: CYPE INGENIEROS, S.A.
- Formato: FIEBDC-3/2002
- Âmbito geográfico: Brasil
- Custos indiretos: 3.00 %
- Despesas gerais: 13.00 %
- Lucro: 6.00 %
- IVA: 17.00 %

## R Revestimentos

### RS Pavimentos

#### RSG Cerâmicos

**RSG011** m² Piso com revestimento de mosaicos cerâmicos de grés rústico, de 30x30 cm, 8 €/m², assentes com argamassa de cimento M-5 de 3 cm de espessura e enchimento das juntas com calda de cimento branco, L, BL-V 22,5, para junta mínima (entre 1,5 e 3 mm), colorida com a mesma tonalidade das peças.
Fornecimento e execução de piso através do método de colocação em camada grossa, de mosaicos cerâmicos de grés rústico, (pavimentos para trânsito de pedestres leve ), de 30x30 cm, 8 €/m²; assentes com martelo de borracha sobre uma camada semi-seca de argamassa de cimento M-5 de 3 cm de espessura, humedecida e polvilhada superficialmente com cimento; e enchimento das juntas com calda de cimento branco, L, BL-V 22,5, para junta mínima (entre 1,5 e 3 mm), colorida com a mesma tonalidade das peças colocado todo o conjunto sobre uma camada de separação ou dessolidarização de areia ou gravilha (não incluída neste preço). Incluindo parte proporcional de implantação, cortes, formação de juntas perimetrais contínuas, de largura não menor de 5 mm, nos limites com paredes, pilares isolados e elevações de nível e, se for o caso, juntas de separação e juntas estruturais existentes no suporte, eliminação de material restante do rejuntamento e limpeza final do piso.
Inclui: Marcação dos níveis de acabamento. Marcação da disposição dos ladrilhos e juntas de movimento. Espalhamento da camada de argamassa. Polvilhamento da superfície de argamassa com cimento. Colocação dos ladrilhos com a ponta da colher de pedreiro. Formação de juntas de separação, perimetrais e estruturais. Enchimento das juntas. Eliminação e limpeza do material sobrante. Limpeza final do piso.
Critério de medição de projeto: Superfície útil, medida segundo documentação gráfica de Projeto. Não foi incrementada a medição por perdas, uma vez que na composição se considerou 5% a mais.
Critério de quantitativos de obra: Medir-se-á a superfície realmente executada segundo especificações de Projeto.

| Código | Un | Descrição | Rendimento | Preço | Importância |
|---|---|---|---|---|---|
| mt09mor010c | m³ | Argamassa de cimento CEM II/B-L 32,5 N tipo M-5, confeccionada em obra com 230 kg/m³ de cimento e uma proporção em volume 1/6. (material) | 0.030 | 76.96 | 2.31 |
| mt18bcr010egb800 | m² | Mosaico cerâmico de grés rústico 30x30 cm, 8,00€/m². (material) | 1.050 | 8.00 | 8.40 |
| mt08cem040a | kg | Cimento branco BL-22,5 X, para pavimentação, em sacos. (material) | 1.000 | 0.10 | 0.10 |
| mt09lec010b | m³ | Calda de cimento branco BL 22,5 X. (material) | 0.001 | 104.80 | 0.10 |
| op00sie030 |  | Serra de disco de diamante, para mesa de trabalho, de corte úmido. | 1.000 | 0.00 | 0.00 |
| op00amo010 |  | Esmerilhadeira. | 1.000 | 0.00 | 0.00 |
| mo023 | h | Oficial de 1ª ladrilheiro. (mão de obra) | 0.307 | 4.22 | 1.30 |
| mo061 | h | Ajudante de ladrilheiro. (mão de obra) | 0.153 | 3.11 | 0.48 |
| % | % | Custos diretos complementares | 2 % | 12.69 | 0.25 |
|  |  | Custos diretos |  |  | 12.94 |

| Código | Un | Descrição | Preço |
|---|---|---|---|
| mo031 | h | Oficial de 1ª aplicador de argamassa autonivelante. (mão de obra) | 4.22 |
| mo069 | h | Ajudante de aplicador de argamassa autonivelante. (mão de obra) | 3.11 |
