# Piso com revestimento de mosaico de grés esmaltado

- Propriedade do ficheiro: CYPE INGENIEROS, S.A.
- Formato: FIEBDC-3/2002
- Âmbito geográfico: Brasil
- Custos indiretos: 3.00 %
- Despesas gerais: 13.00 %
- Lucro: 6.00 %
- IVA: 17.00 %

## R Revestimentos

### RS Pavimentos

#### RSG Cerâmicos

**RSG012** m² Piso com revestimento de mosaico de grés esmaltado, de 2,5x2,5 cm, 8 €/m², assentes com cimento cola normal, C1 sem nenhuma característica adicional, cor cinza e enchimento das juntas com calda de cimento e areia, L, 1/2 CEM II/A-L 32,5 R, para junta aberta (entre 3 e 15 mm), colorida com a mesma tonalidade das peças.
Fornecimento e execução de piso através do método de colocação em camada fina, mosaico de grés esmaltado, (pavimentos para trânsito de pedestres leve ), de 2,5x2,5 cm, 8 €/m²; assentes com cimento cola normal, C1 sem nenhuma característica adicional, cor cinza e enchimento das juntas com calda de cimento e areia, L, 1/2 CEM II/A-L 32,5 R, para junta aberta (entre 3 e 15 mm), colorida com a mesma tonalidade das peças. Inclusive cortes e limpeza, formação de juntas perimetrais contínuas, de largura não menor de 5 mm, nos limites com paredes, pilares isentos e elevações de nível e, se for o caso, juntas de partição e juntas estruturais ou de dilatação existentes no suporte.
Inclui: Limpeza e verificação da superfície suporte. Marcação dos níveis de acabamento. Implantação da disposição das peças e juntas de movimento. Aplicação da cola. Colocação das peças utilizando desempenadeira de borracha. Enchimento das juntas de movimento. Enchimento das juntas. Eliminação e limpeza do material sobrante. Limpeza inicial do piso ao finalizar a obra.
Critério de medição de projeto: Superfície útil, medida segundo documentação gráfica de Projeto. Não foi incrementada a medição por perdas, uma vez que na composição se considerou 5% a mais.
Critério de quantitativos de obra: Medir-se-á a superfície realmente executada segundo especificações de Projeto.

| Código | Un | Descrição | Rendimento | Preço | Importância |
|---|---|---|---|---|---|
| mt09mcr021g | kg | Cimento cola normal, C1, cor cinza. (material) | 3.000 | 0.23 | 0.69 |
| mt18bde015eb800 | m² | Mosaico de grés esmaltado 2,5x2,5 cm, 8,00€/m². (material) | 1.050 | 8.00 | 8.40 |
| mt08cem040a | kg | Cimento branco BL-22,5 X, para pavimentação, em sacos. (material) | 1.000 | 0.10 | 0.10 |
| mt09lec020a | m³ | Calda de cimento 1/2 CEM II/B-L 32,5 N. (material) | 0.003 | 80.17 | 0.24 |
| mo023 | h | Oficial de 1ª ladrilheiro. (mão de obra) | 0.477 | 4.22 | 2.01 |
| mo061 | h | Ajudante de ladrilheiro. (mão de obra) | 0.239 | 3.11 | 0.74 |
| % | % | Custos diretos complementares | 2 % | 12.18 | 0.24 |
|  |  | Custos diretos |  |  | 12.42 |
