# Piso com revestimento de mosaicos cerâmicos de grés esmaltado, de 25x25 cm, 8 €/m², colocados, assentes e enchimento das juntas segundo o sistema AIN de "BUTECH"

- Propriedade do ficheiro: CYPE INGENIEROS, S.A.
- Formato: FIEBDC-3/2002
- Âmbito geográfico: Brasil
- Custos indiretos: 3.00 %
- Despesas gerais: 13.00 %
- Lucro: 6.00 %
- IVA: 17.00 %

## R Revestimentos

### RS Pavimentos

#### RSG Cerâmicos

**RSG015** m² Piso com revestimento de mosaicos cerâmicos de grés esmaltado, de 25x25 cm, 8 €/m², colocados, assentes e enchimento das juntas segundo o sistema AIN de "BUTECH".
Fornecimento e execução de piso através do método de colocação em camada fina, de mosaicos cerâmicos de grés esmaltado, (pavimentos para trânsito de pedestres leve ), de 25x25 cm, 8 €/m²; aplicados segundo o sistema AIN de "BUTECH", sobre camada de ligante hidráulico de endurecimento rápido Fast-cem, "BUTECH", de 3 cm de espessura, realizada sobre tela acústica multicamada Fonopac "BUTECH" de 2,5 mm de espessura, constituída por uma lâmina de borracha sintética EPDM de 1 kg/m² aderida a uma lâmina de polietileno reticulado de alta densidade de 2 mm de espessura, colocado de forma a que se garanta o isolamento acústico, assentes com cimento cola melhorado, C2 TE, com deslizamento reduzido e tempo de colocação ampliado, Flexitec Gris n "BUTECH" e enchimento das juntas com argamassa de juntas cimentosa Colorstuk 0-4 "BUTECH", tipo CG 2, cor Manhattan, para juntas de até 4 mm. Incluindo parte proporcional de limpeza, verificação da superfície de suporte, implantações, cortes, vedação de juntas do isolamento com fita autocolante, formação de juntas perimetrais contínuas, de largura não menor de 5 mm, nos limites com paredes, pilares isolados e elevações de nível e, se for o caso, juntas de separação e juntas estruturais existentes no suporte, eliminação de material restante do enchimento de juntas e limpeza final do piso.
Inclui: Limpeza e verificação da superfície suporte. Marcação dos níveis de acabamento. Colocação do isolamento. Aplicação da camada de nivelação. Marcação da disposição dos ladrilhos e juntas de movimento. Aplicação da cola. Colocação dos ladrilhos com a ponta da colher de pedreiro. Formação de juntas de separação, perimetrais e estruturais. Enchimento das juntas. Eliminação e limpeza do material sobrante. Limpeza final do piso.
Critério de medição de projeto: Superfície útil, medida segundo documentação gráfica de Projeto. Não foi incrementada a medição por perdas, uma vez que na composição se considerou 5% a mais.
Critério de quantitativos de obra: Medir-se-á a superfície realmente executada segundo especificações de Projeto.

| Código | Un | Descrição | Rendimento | Preço | Importância |
|---|---|---|---|---|---|
| mt16sab010a | m² | Tela acústica multicamada Fonopac "BUTECH" de 2,5 mm de espessura, constituída por uma lâmina de borracha sintética EPDM de 1 kg/m² aderida a uma lâmina de polietileno reticulado de alta densidade de 2 mm de espessura. (material) | 1.050 | 6.08 | 6.38 |
| mt16sab020 | m | Fita auto-adesiva para vedação de emendas em telas de isolamento acústico Cintex de "BUTECH". (material) | 2.000 | 0.48 | 0.96 |
| mt09mrb010a | kg | Ligante hidráulico de endurecimento rápido Fast-cem, "BUTECH", utilizado em bases de 3 a 8 cm de espessura para amassar junto com inertes de granulometria 0-8 mm. (material) | 7.500 | 0.43 | 3.23 |
| mt01arp040a | m³ | Areia calcária selecionada de britagem, cor, de 0 a 5 mm de diâmetro. (material) | 0.032 | 18.45 | 0.59 |
| mt09mcb010e | kg | Cimento cola melhorado, C2 TE, com deslizamento reduzido e tempo de colocação ampliado, Flexitec Gris n "BUTECH", para a colocação em camada fina do piso cerâmico, composto por cimentos de alta resistência e aditivos específicos, com propriedades tixotrópicas. (material) | 4.000 | 0.53 | 2.12 |
| mt18bde020eal800 | m² | Ladrilho cerâmico de grés esmaltado 25x25 cm, 8,00€/m². (material) | 1.050 | 8.00 | 8.40 |
| mt09mcb020aa | kg | Argamassa de juntas cimentosa Colorstuk 0-4 "BUTECH", tipo CG2, cor Manhattan, para juntas de até 4 mm, composto por cimentos de alta resistência, inertes selecionados, pigmentos e aditivos específicos, apto para todo tipo de ladrilhos cerâmicos e pedras naturais. (material) | 0.061 | 0.78 | 0.05 |
| mt09mcb030a | kg | Aditivo de látex Cl-stuk, "BUTECH", para incrementar a resistência mecânica e a flexibilidade e diminuir a absorção de água de argamassas de enchimento de juntas. (material) | 0.350 | 1.68 | 0.59 |
| op00sie030 |  | Serra de disco de diamante, para mesa de trabalho, de corte úmido. | 1.000 | 0.00 | 0.00 |
| op00amo010 |  | Esmerilhadeira. | 1.000 | 0.00 | 0.00 |
| mo023 | h | Oficial de 1ª ladrilheiro. (mão de obra) | 0.455 | 4.22 | 1.92 |
| mo061 | h | Ajudante de ladrilheiro. (mão de obra) | 0.227 | 3.11 | 0.71 |
| % | % | Custos diretos complementares | 2 % | 24.95 | 0.50 |
|  |  | Custos diretos |  |  | 25.45 |
