# RSG091

- Propriedade do ficheiro: CYPE INGENIEROS, S.A.
- Formato: FIEBDC-3/2002
- Âmbito geográfico: Brasil
- Custos indiretos: 3.00 %
- Despesas gerais: 13.00 %
- Lucro: 6.00 %
- IVA: 17.00 %

## R Revestimentos

### RS Pavimentos

#### RSG Cerâmicos

**RSG091** m Rodapé cerâmico de barro cozido, 8,5x30 cm, para interiores, assente e rejuntamento com argamassa de cimento M-10.
Fornecimento e colocação de rodapé cerâmico de barro cozido, 8,5x30 cm, para interiores, assente com argamassa de cimento M-10. Inclusive rejuntamento com argamassa de cimento M-10 e limpeza.
Inclui: Marcação da disposição das peças. Corte das peças e formação de encaixes em esquinas e cantos. Colocação do rodapé. Enchimento das juntas. Limpeza do rodapé.
Critério de medição de projeto: Comprimento medido segundo documentação gráfica de Projeto, sem incluir vãos de portas. Não foi incrementada a medição por perdas, uma vez que na composição se considerou 5% a mais.
Critério de quantitativos de obra: Medir-se-á o comprimento realmente executado segundo especificações de Projeto.

| Código | Un | Descrição | Rendimento | Preço | Importância |
|---|---|---|---|---|---|
| mt09mor010e | m³ | Argamassa de cimento CEM II/B-L 32,5 N tipo M-10, confeccionada em obra com 320 kg/m³ de cimento e uma proporção em volume 1/4. (material) | 0.015 | 88.98 | 1.33 |
| mt18rco020a | m | Rodapé cerâmico de barro cozido, 8,5x30 cm. (material) | 1.050 | 5.05 | 5.30 |
| op00sie030 |  | Serra de disco de diamante, para mesa de trabalho, de corte úmido. | 1.000 | 0.00 | 0.00 |
| mo023 | h | Oficial de 1ª ladrilheiro. (mão de obra) | 0.218 | 4.22 | 0.92 |
| % | % | Custos diretos complementares | 2 % | 7.55 | 0.15 |
|  |  | Custos diretos |  |  | 7.70 |

| Código | Un | Descrição | Preço |
|---|---|---|---|
| mo031 | h | Oficial de 1ª aplicador de argamassa autonivelante. (mão de obra) | 4.22 |
| mo069 | h | Ajudante de aplicador de argamassa autonivelante. (mão de obra) | 3.11 |
