# Piso com ladrilhos cerâmicos de grés porcelânico

- Propriedade do ficheiro: CYPE INGENIEROS, S.A.
- Formato: FIEBDC-3/2002
- Âmbito geográfico: Brasil
- Custos indiretos: 3.00 %
- Despesas gerais: 13.00 %
- Lucro: 6.00 %
- IVA: 17.00 %

## R Revestimentos

### RS Pavimentos

#### RSG Cerâmicos

**RSG100** m² Piso com ladrilhos cerâmicos de grés porcelânico, estilo mármore "TAU CERÁMICA", capacidade de absorção de água E<0,5%, 10x10 cm, para utilização interior, assentes com cimento cola melhorado, C2 TE, com deslizamento reduzido e tempo de colocação ampliado T100 Super "TAU CERÁMICA", e enchimento entre juntas com argamassa técnica colorida superfina tipo CG, Line Fix, cor branco, para junta entre 1,5 e 3 mm.
Fornecimento e execução de piso através do método de colocação em camada fina, de ladrilhos cerâmicos de grés porcelânico, estilo mármore "TAU CERÁMICA", capacidade de absorção de água E<0,5%, 10x10 cm, para utilização interior, assentes com cimento cola melhorado, C2 TE, com deslizamento reduzido e tempo de colocação ampliado T100 Super "TAU CERÁMICA", extendido sobre a superfície suporte com desempenadeira dentada. Incluindo parte proporcional de limpeza, verificação da superfície suporte, implantações, cortes, formação de juntas perimetrais contínuas, de largura não menor de 5 mm, nos limites com paredes, pilares isolados e elevações de nível e, se for o caso, juntas de separação e juntas estruturais existentes na superficie suporte, enchimento entre juntas com argamassa técnica superfina colorida, C G2, Line-Fix Superfino "TAU CERÁMICA", para rejuntamento de ladrilhos cerâmicos, com junta de entre 1 e 5 mm, eliminação de material restante do rejuntamento e limpeza final do piso.
Inclui: Limpeza e verificação da superfície suporte. Marcação dos níveis de acabamento. Marcação da disposição dos ladrilhos e juntas de movimento. Aplicação da cola. Colocação dos ladrilhos. Formação de juntas de separação, perimetrais e estruturais. Enchimento das juntas. Eliminação e limpeza do material sobrante. Colocação do rodapé. Limpeza final do piso.
Critério de medição de projeto: Superfície medida segundo documentação gráfica de Projeto, descontando as aberturas de superfície maior de 3 m². Não foi incrementada a medição por perdas, uma vez que na composição se considerou 5% a mais.
Critério de quantitativos de obra: Medir-se-á a superfície realmente executada segundo especificações de Projeto, descontando as aberturas de superfície maior de 3 m².

| Código | Un | Descrição | Rendimento | Preço | Importância |
|---|---|---|---|---|---|
| mt09mtc010h | kg | Cimento cola melhorado, C2 TE, com deslizamento reduzido e tempo de colocação ampliado T100 Super, "TAU CERÁMICA", para a colocação em camada fina do pavimentos e revestimentos de material cerâmico em interiores e exteriores, composto por cimentos de alta resistência, inertes selecionados e alto conteúdo de resinas sintéticas. (material) | 3.000 | 0.21 | 0.63 |
| mt19act012aa | m² | Ladrilho cerâmico de grés porcelânico, estilo mármore "TAU CERÁMICA", capacidade de absorção de água E<0,5%, 10x10 cm. (material) | 1.050 | 24.84 | 26.08 |
| mt09mtc020g | kg | Argamassa técnica superfina colorida, C G2, Line-Fix Superfino "TAU CERÁMICA", para rejuntamento de ladrilhos cerâmicos, com junta de entre 1 e 5 mm, "TAU CERÁMICA". (material) | 0.500 | 0.60 | 0.30 |
| op00sie030 |  | Serra de disco de diamante, para mesa de trabalho, de corte úmido. | 1.000 | 0.00 | 0.00 |
| op00amo010 |  | Esmerilhadeira. | 1.000 | 0.00 | 0.00 |
| mo023 | h | Oficial de 1ª ladrilheiro. (mão de obra) | 0.455 | 4.22 | 1.92 |
| mo061 | h | Ajudante de ladrilheiro. (mão de obra) | 0.227 | 3.11 | 0.71 |
| % | % | Custos diretos complementares | 2 % | 29.64 | 0.59 |
|  |  | Custos diretos |  |  | 30.23 |
