# Piso com revestimento de mosaicos cerâmicos de grés porcelânico

- Propriedade do ficheiro: CYPE INGENIEROS, S.A.
- Formato: FIEBDC-3/2002
- Âmbito geográfico: Brasil
- Custos indiretos: 3.00 %
- Despesas gerais: 13.00 %
- Lucro: 6.00 %
- IVA: 17.00 %

## R Revestimentos

### RS Pavimentos

#### RSG Cerâmicos

**RSG130** m² Piso com revestimento de mosaicos cerâmicos de grés porcelânico, estilo cimento, série Meteor "GRESPANIA", acabamento relevo, cor antracite, 15x60 cm e 10 mm de espessura, para pavimentos interiores úmidos, assentes com cimento cola normal, C1 cinza, e enchimento das juntas com calda de cimento e areia, L, 1/3 CEM II/A-L 32,5 R, para junta aberta (> 15 mm), colorida com a mesma tonalidade das peças.
Fornecimento e execução de piso através do método de colocação em camada fina, de mosaicos cerâmicos de grés porcelânico, estilo cimento, série Meteor "GRESPANIA", acabamento relevo, cor antracite, 15x60 cm e 10 mm de espessura, para pavimentos interiores úmidos, assentes com cimento cola normal, C1 sem nenhuma característica adicional, cor cinza, espalhamento sobre a superfície suporte com desempenadeira dentada. Incluindo parte proporcional de limpeza, verificação da superfície suporte, implantações, cortes, formação de juntas perimetrais contínuas, de largura não menor de 5 mm, nos limites com paredes, pilares isolados e elevações de nível e, se for o caso, juntas de separação e juntas estruturais existentes na superfície suporte, rejuntamento com calda de cimento e areia, L, 1/3 CEM II/A-L 32,5 R, para junta aberta (> 15 mm), colorida com a mesma tonalidade das peças e eliminação de material restante do rejuntamento.
Inclui: Limpeza e verificação da superfície suporte. Marcação dos níveis de acabamento. Marcação da disposição dos ladrilhos e juntas de movimento. Aplicação da cola. Colocação dos ladrilhos. Formação de juntas de separação, perimetrais e estruturais. Enchimento das juntas. Eliminação e limpeza do material sobrante. Colocação do rodapé. Limpeza final do piso.
Critério de medição de projeto: Superfície medida segundo documentação gráfica de Projeto, descontando as aberturas de superfície maior de 3 m². Não foi incrementada a medição por perdas, uma vez que na composição se considerou 5% a mais.
Critério de quantitativos de obra: Medir-se-á a superfície realmente executada segundo especificações de Projeto, descontando as aberturas de superfície maior de 3 m².

| Código | Un | Descrição | Rendimento | Preço | Importância |
|---|---|---|---|---|---|
| mt09mcr021g | kg | Cimento cola normal, C1, cor cinza. (material) | 3.000 | 0.23 | 0.69 |
| mt18bgg030aaca | m² | Ladrilho cerâmico de grés porcelânico, estilo cimento, série Meteor "GRESPANIA", acabamento relevo, cor antracite, 15x60 cm e 10 mm de espessura, capacidade de absorção de água E<0,5% (grés porcelânico). (material) | 1.050 | 29.94 | 31.44 |
| mt09lec020b | m³ | Calda de cimento 1/3 CEM II/B-L 32,5 N. (material) | 0.001 | 70.16 | 0.07 |
| op00sie030 |  | Serra de disco de diamante, para mesa de trabalho, de corte úmido. | 1.000 | 0.00 | 0.00 |
| op00amo010 |  | Esmerilhadeira. | 1.000 | 0.00 | 0.00 |
| mo023 | h | Oficial de 1ª ladrilheiro. (mão de obra) | 0.455 | 4.22 | 1.92 |
| mo061 | h | Ajudante de ladrilheiro. (mão de obra) | 0.227 | 3.11 | 0.71 |
| % | % | Custos diretos complementares | 2 % | 34.83 | 0.70 |
|  |  | Custos diretos |  |  | 35.53 |
