# Piso industrial, sistema MasterTop 1700 Polykit "Master Builders Solutions"

- Propriedade do ficheiro: CYPE INGENIEROS, S.A.
- Formato: FIEBDC-3/2002
- Âmbito geográfico: Brasil
- Moeda: BRL
- Custos indiretos: 3.00 %
- Despesas gerais: 13.00 %
- Lucro: 6.00 %
- IVA: 17.00 %

## R Revestimentos e forros

### RS Pisos

#### RSI Sistemas de pisos industriais e decorativos

**RSI020** m² Piso industrial, sistema MasterTop 1700 Polykit "Master Builders Solutions".
Piso industrial, realizado com o sistema sistema MasterTop 1700 Polykit "Master Builders Solutions", constituído por base de concreto armado de 20 cm de espessura, realizada com concreto HA-25/B/20/IIa dosado em central, e concretagem desde caminhão, espalhamento e vibração mecânico através de espalhadora, e tela eletrossoldada Q 92 15x15 mm de aço CA-60 como armadura de distribuição, colocada sobre separadores certificados; camada de desgaste de 0,5 a 1,0 de espessura, com recobrimento de resina epóxi, MasterTop 1710 Polykit "Master Builders Solutions", e camada de acabamento, de resina epóxi de cor branca RAL 1013.
Inclui: Preparação da superfície existente. Marcação das juntas de construção e de dilatação. Aplicação de níveis através de pontos, mestras de concreto ou réguas. Irrigação da superfície base. Colocação da tela eletrossoldada com separadores certificados. Concretagem, espalhamento e vibração do concreto. Tratamento de encontros e pontos singulares. Aplicação com rolo da primeira camada de resina. Aplicação com rolo da segunda camada de resina. Limpeza final do piso.
Critério de medição de projeto: Superfície medida em projeção horizontal, segundo documentação gráfica de Projeto.
Critério de quantitativos de obra: Medir-se-á, em projeção horizontal, a superfície realmente executada segundo especificações de Projeto.
Critérios considerados na determinação do preço da unidade de obra: O preço não inclui a sub-base nem a execução e a vedação das juntas.

| Código | Un | Descrição | Rendimento | Preço | Importância |
|---|---|---|---|---|---|
| mt10haf010nga | m³ | Concreto HA-25/B/20/IIa, dosado em central. (material) | 0.210 | 251.46 | 52.81 |
| mt07ame060ccb | m² | Tela eletrossoldada Q 92 15x15 cm, com fios longitudinais de 4,2 mm de diâmetro e fios transversais de 4,2 mm de diâmetro, aço CA-60, segundo ABNT NBR 7481. (material) | 1.200 | 8.80 | 10.56 |
| mt07aco020j | Un | Separador certificado para pisos contínuos. (material) | 2.000 | 0.12 | 0.24 |
| mt09bnc060b | kg | Resina epóxi incolor, MasterTop 1700 A7 "Master Builders Solutions", para sistemas de pisos. (material) | 0.209 | 34.82 | 7.28 |
| mt09bnc061b | kg | Endurecedor e catalizador, MasterTop 1700 B7 "Master Builders Solutions", para resina epóxi de aplicação em sistemas de pisos. (material) | 0.327 | 57.64 | 18.85 |
| mt09bnc062a | kg | Pigmento em pasta MasterTop X1 "Master Builders Solutions", para misturar com o endurecedor de resina epóxi, de aplicação em sistemas de pisos. (material) | 0.055 | 102.81 | 5.65 |
| mt15bas130b | kg | Inerte de quartzo natural, MasterTop F1 WE "Master Builders Solutions", de granulometria compreendida entre 0,1 e 0,4 mm, para utilizar como carga mineral em combinação com resinas epóxi ou poliuretano. (material) | 0.182 | 9.50 | 1.73 |
| mq06ext010 | h | Espalhadora para pisos de concreto. (equipamento) | 0.008 | 277.24 | 2.22 |
| au00auh020 |  | Canaleta para descarga do concreto. | 1.000 | 0.00 | 0.00 |
| mo121 | h | Pedreiro de pisos industriais. (mão de obra) | 0.269 | 24.24 | 6.52 |
| mo122 | h | Ajudante de pedreiro de pisos industriais. (mão de obra) | 0.394 | 20.92 | 8.24 |
| % | % | Custos diretos complementares | 2 % | 114.10 | 2.28 |
|  |  | Custos diretos |  |  | 116.38 |
