# Revestimento de proteção de piso industrial cimentício

- Propriedade do ficheiro: CYPE INGENIEROS, S.A.
- Formato: FIEBDC-3/2002
- Âmbito geográfico: Brasil
- Moeda: BRL
- Custos indiretos: 3.00 %
- Despesas gerais: 13.00 %
- Lucro: 6.00 %
- IVA: 17.00 %

## R Revestimentos e forros

### RS Pisos

#### RSI Sistemas de pisos

**RSI052** m² Revestimento de proteção de piso industrial cimentício, colocado com bomba, sobre base de concreto endurecido (não incluída neste preço), constituído por ligante, MasterEmaco P 200 "BASF" (rendimento: 2 kg/m²), camada de desgaste de 10 mm de espessura média de argamassa fluida de pega rápida, MasterTop 135 PG "BASF", com resistência à compressão de 60 N/mm², resistência à flexão de 10 N/mm² e profundidade máxima de desgaste de 0,2 microns, cor cinza (rendimento: 20 kg/m²), aplicação de líquido redutor da evaporação e melhorador superficial, MasterKure 111 WB "BASF", (rendimento: 0,15 l/m²) e aplicação posterior de líquido de cura incolor, MasterKure 114 SB "BASF", (rendimento: 0,1 l/m²).
Execução de revestimento de proteção de piso industrial cimentício, colocado com bomba, sobre base de concreto endurecido (não incluída neste preço), constituído por ligante, MasterEmaco P 200 "BASF" (rendimento: 2 kg/m²), camada de desgaste de 10 mm de espessura média de argamassa fluida de pega rápida, MasterTop 135 PG "BASF", com resistência à compressão de 60 N/mm², resistência à flexão de 10 N/mm² e profundidade máxima de desgaste de 0,2 microns, cor cinza (rendimento: 20 kg/m²), aplicação de líquido redutor da evaporação e melhorador superficial, MasterKure 111 WB "BASF", (rendimento: 0,15 l/m²) e aplicação posterior de líquido de cura incolor, MasterKure 114 SB "BASF", (rendimento: 0,1 l/m²). Incluindo parte proporcional de limpeza da superfície suporte, afagamento mecânico de toda a superfície e limpeza final da superfície acabada. Sem incluir a preparação da superfície suporte existente, as juntas de construção, de retração e de dilatação, nem as juntas perimetrais.
Inclui: Limpeza da superfície suporte. Implantação das juntas e panos de trabalho. Aplicação do ligante. Aplicação da camada de desgaste. Espalhamento do líquido redutor da evaporação e melhorador superficial. Afagamento mecânico da superfície. Espalhamento do líquido de cura. Limpeza final do piso.
Critério de medição de projeto: Superfície medida em projeção horizontal, segundo documentação gráfica de Projeto.
Critério de quantitativos de obra: Medir-se-á, em projeção horizontal, a superfície realmente executada segundo especificações de Projeto.

| Código | Un | Descrição | Rendimento | Preço | Importância |
|---|---|---|---|---|---|
| mt09reh010b | kg | Ligante, MasterEmaco P 200 "BASF", para materiais cimentícios sobre concreto, executado com argamassa seca à base de cimentos especiais, resinas e inertes selecionados. (material) | 2.000 | 2.51 | 5.02 |
| mt09bnc015d | kg | Argamassa fluida de pega rápida, MasterTop 135 PG "BASF", com resistência à compressão de 60 N/mm², resistência à flexão de 10 N/mm² e profundidade máxima de desgaste de 0,2 microns, cor cinza, composta de cimento e aditivos, com uma resistência à abrasão segundo o método de Böhme de 6 cm³ / 50 cm². (material) | 20.000 | 2.14 | 42.80 |
| mt09bnc018b | l | Líquido redutor da evaporação e melhorador superficial, para pisos de concreto, MasterKure 111 WB "BASF", cor amarelo fluorescente. (material) | 0.150 | 27.06 | 4.06 |
| mt09bnc020b | l | Líquido de cura incolor para pisos de concreto, MasterKure 114 SB "BASF", formado por uma solução de resinas sintéticas em base solvente. (material) | 0.100 | 13.24 | 1.32 |
| mq06pym020 | h | Misturadora-bombeadora para argamassas autonivelantes. (equipamento) | 0.201 | 23.07 | 4.64 |
| mq06fra010 | h | Alisadora de pisos mecânica de concreto. (equipamento) | 0.251 | 11.47 | 2.88 |
| mo020 | h | Pedreiro. (mão de obra) | 0.677 | 18.71 | 12.67 |
| mo077 | h | Ajudante de pedreiro. (mão de obra) | 0.677 | 14.77 | 10.00 |
| % | % | Custos diretos complementares | 2 % | 83.39 | 1.67 |
|  |  | Custos diretos |  |  | 85.06 |
