# Assoalho de madeira maciça

- Propriedade do ficheiro: CYPE INGENIEROS, S.A.
- Formato: FIEBDC-3/2002
- Âmbito geográfico: Brasil
- Moeda: BRL
- Custos indiretos: 3.00 %
- Despesas gerais: 13.00 %
- Lucro: 6.00 %
- IVA: 17.00 %

## R Revestimentos e forros

### RS Pisos

#### RSM De madeira

**RSM019** m² Assoalho de madeira maciça.
Assoalho formado por réguas com encaixe macho-fêmea de madeira maciça de perobinha, de 70x20 mm, com acabamento em cru, sem envernizar, colocadas em paralelo, através de pregos ocultos nas juntas, sobre ripas retangulares de madeira de eucalipto, de 50x15 mm, separadas 30 cm entre si. Inclusive pregos de aço para fixação das réguas às ripas, e lixamento final.
Inclui: Implantação, nivelação e fixação das ripas. Colocação das tábuas de madeira. Lixamento.
Critério de medição de projeto: Superfície útil, medida segundo documentação gráfica de Projeto. Não foi incrementada a medição por perdas, uma vez que na composição se considerou 5% a mais.
Critério de quantitativos de obra: Medir-se-á a superfície realmente executada segundo especificações de Projeto.

| Código | Un | Descrição | Rendimento | Preço | Importância |
|---|---|---|---|---|---|
| mt18mta050m | m² | Assoalho com encaixe macho-fêmea de madeira maciça de perobinha, de 70x20 mm, com acabamento em cru, sem envernizar. (material) | 1.050 | 131.43 | 138.00 |
| mt18mva016a | m | Sarrafo de madeira serrada de eucalipto, de seção retangular de 50x15 mm com classe de resistência C20, para um teor de umidade de 12%, segundo ABNT NBR 7190. (material) | 3.500 | 0.59 | 2.07 |
| mt08var200d | kg | Pregos comuns 18x27 com cabeça, de 3,4 mm de diâmetro e 62,1 mm de comprimento. (material) | 0.243 | 4.50 | 1.09 |
| mq08war160 | h | Lixadora de aplicação em pisos de madeira, equipada com rolos para lixa e sistema de aspiração. (equipamento) | 0.150 | 17.50 | 2.63 |
| op00cla010 |  | Pregador pneumático pneumática. | 1.000 | 0.00 | 0.00 |
| op00cep010 |  | Plainas. | 1.000 | 0.00 | 0.00 |
| op00tro010 |  | Cortadora de disco para bancada. | 1.000 | 0.00 | 0.00 |
| mo025 | h | Colocador de pisos de madeira. (mão de obra) | 0.854 | 32.24 | 27.53 |
| mo063 | h | Ajudante de colocador de pisos de madeira. (mão de obra) | 0.854 | 30.23 | 25.82 |
| % | % | Custos diretos complementares | 2 % | 197.14 | 3.94 |
|  |  | Custos diretos |  |  | 201.08 |
