# Parquet mosaico lamparquet de réguas de madeira de carvalho de 250x50x10 mm, colocado com adesivo a mata-juntas, com filme de polietileno

- Propriedade do ficheiro: CYPE INGENIEROS, S.A.
- Formato: FIEBDC-3/2002
- Âmbito geográfico: Brasil
- Custos indiretos: 3.00 %
- Despesas gerais: 13.00 %
- Lucro: 6.00 %
- IVA: 17.00 %

## R Revestimentos

### RS Pavimentos

#### RSM Madeiras

**RSM030** m² Parquet mosaico lamparquet de réguas de madeira de carvalho de 250x50x10 mm, colocado com adesivo a mata-juntas, com filme de polietileno.
Fornecimento e colocação de parquet mosaico lamparquet, formado por réguas de madeira de carvalho, de 250x50x10 mm, encostadas umas às outras mas não unidas entre si, colocadas com cola à base de poliuretano a mata-juntas, e a madeira do piso protegida da possível passagem da água em forma de vapor através da laje e do aparecimento de condensações através de filme de polietileno de 0,2 mm. Inclusive afagamento, lixadela, aplicação de fundos e envernizamento final com três demãos de verniz de poliuretano de dois componentes P-6/8 do parquet.
Inclui: Colocação da barreira de vapor. Derramamento e espalhamento sobre a fôrmas da cola. Colocação das pranchas de parquet. Limpeza da cola em excesso. Raspar e lixar a superfície. Correção de imperfeições e aplicação de tinta de fundo. Envernizamento.
Critério de medição de projeto: Superfície útil, medida segundo documentação gráfica de Projeto. Não foi incrementada a medição por perdas, uma vez que na composição se considerou 5% a mais.
Critério de quantitativos de obra: Medir-se-á a superfície realmente executada segundo especificações de Projeto.

| Código | Un | Descrição | Rendimento | Preço | Importância |
|---|---|---|---|---|---|
| mt18mva080 | m² | Filme de polietileno de 0,2 mm de espessura, para utilização como barreira de vapor. (material) | 1.100 | 0.25 | 0.28 |
| mt18mva040 | kg | Adesivo de reação de poliuretano, para colagem de madeira. (material) | 1.100 | 2.51 | 2.76 |
| mt18mpm020a | m² | Régua de lamparquet, madeira maciça de carvalho, 250x50x10 mm. (material) | 1.020 | 10.55 | 10.76 |
| mt27tmp010 | l | Verniz de poliuretano de dois componentes P-6/8. (material) | 0.900 | 8.31 | 7.48 |
| mq08war160 | h | Lixadora de aplicação em pavimentos de madeira, equipada com rolos para lixa e sistema de aspiração. (equipamento) | 0.151 | 3.22 | 0.49 |
| op00cla010 |  | Pregador pneumático pneumática. | 1.000 | 0.00 | 0.00 |
| op00cep010 |  | Plainas. | 1.000 | 0.00 | 0.00 |
| op00tro010 |  | Cortadora de disco para bancada. | 1.000 | 0.00 | 0.00 |
| mo025 | h | Oficial de 1ª instalador de pavimentos de madeira. (mão de obra) | 0.966 | 4.22 | 4.08 |
| mo063 | h | Ajudante de instalador de pavimentos de madeira. (mão de obra) | 0.398 | 3.11 | 1.24 |
| % | % | Custos diretos complementares | 2 % | 27.09 | 0.54 |
|  |  | Custos diretos |  |  | 27.63 |
