# Assoalho base de painel de madeira

- Propriedade do ficheiro: CYPE INGENIEROS, S.A.
- Formato: FIEBDC-3/2002
- Âmbito geográfico: Brasil
- Moeda: BRL
- Custos indiretos: 3.00 %
- Despesas gerais: 13.00 %
- Lucro: 6.00 %
- IVA: 17.00 %

## R Revestimentos e forros

### RS Pisos

#### RSM De madeira

**RSM045** m² Assoalho base de painel de madeira.
Assoalho base de painel de madeira compensada, naval de 12 mm de espessura, fixado com cravos de aço galvanizado. Incluindo cortes e reforço de cantos com parafusos.
Inclui: Marcação da disposição das peças. Cravagem das peças ao suporte base.
Critério de medição de projeto: Superfície medida segundo documentação gráfica de Projeto.
Critério de quantitativos de obra: Medir-se-á a superfície realmente executada segundo especificações de Projeto.

| Código | Un | Descrição | Rendimento | Preço | Importância |
|---|---|---|---|---|---|
| mt08ebr010l | m² | Painel de madeira compensada, naval de 12 mm de espessura, com ambas as faces lixadas e bordas retas, segundo NBR ISO 1096. (material) | 1.050 | 30.52 | 32.05 |
| mt08var200c | kg | Pregos comuns 17x21 com cabeça, de 3 mm de diâmetro e 48 mm de comprimento. (material) | 0.150 | 4.32 | 0.65 |
| op00cla010 |  | Pregador pneumático pneumática. | 1.000 | 0.00 | 0.00 |
| op00cep010 |  | Plainas. | 1.000 | 0.00 | 0.00 |
| op00cor050 |  | Cortadora manual de madeira, de disco. | 1.000 | 0.00 | 0.00 |
| mo048 | h | Carpinteiro de estruturas de madeira. (mão de obra) | 0.167 | 31.99 | 5.34 |
| mo095 | h | Ajudante de montador de estruturas de madeira. (mão de obra) | 0.084 | 30.15 | 2.53 |
| % | % | Custos diretos complementares | 2 % | 40.57 | 0.81 |
|  |  | Custos diretos |  |  | 41.38 |
