# Vedação de junta em piso contínuo de concreto, com massa vedante

- Propriedade do ficheiro: CYPE INGENIEROS, S.A.
- Formato: FIEBDC-3/2002
- Âmbito geográfico: Brasil
- Moeda: BRL
- Custos indiretos: 3.00 %
- Despesas gerais: 13.00 %
- Lucro: 6.00 %
- IVA: 17.00 %

## R Revestimentos e forros

### RS Pisos

#### RSN Juntas em pisos contínuos de concreto

**RSN130** m Vedação de junta em piso contínuo de concreto, com massa vedante.
Vedação de junta de 10 mm de largura e 20 mm de profundidade em piso contínuo de concreto, através da colocação de cordão de polietileno expandido de células fechadas, de seção circular de 6 mm de diâmetro como obturador de fundo; aplicação com trincha de primer monocomponente à base de poliuretano, incolor nas bordas da junta; e posterior aplicação com pistola manual o pneumática, de massa elastomérica monocomponente à base de poliuretano, de cor branca, como material de vedação. Inclusive fita adesiva de pintor para proteção das bordas da junta.
Inclui: Limpeza e preparação do interior da junta. Colocação do cordão para preenchimento do fundo. Aplicação de primer. Aplicação do material vedante.
Critério de medição de projeto: Comprimento medido segundo documentação gráfica de Projeto.
Critério de quantitativos de obra: Medir-se-á o comprimento realmente executado segundo especificações de Projeto.

| Código | Un | Descrição | Rendimento | Preço | Importância |
|---|---|---|---|---|---|
| mt27wav020b | m | Fita adesiva de pintor, de 50 mm de largura. (material) | 2.000 | 0.60 | 1.20 |
| mt15bas010c | m | Cordão de polietileno expandido de células fechadas, de seção circular de 15 mm de diâmetro, para o enchimento de fundo de junta. (material) | 1.050 | 0.52 | 0.55 |
| mt15bas020a | l | Primer monocomponente à base de poliuretano, incolor, para melhorar a coesão das bordas da junta a vedar e incrementar a aderência com a massa vedante. (material) | 0.010 | 131.93 | 1.32 |
| mt15bas030a | Un | Cartucho de massa elastomérica monocomponente à base de poliuretano, de cor branca, de 600 ml, tipo F-25 HM segundo ISO 11600, de alta aderência e de endurecimento rápido, com elevadas propriedades elásticas, resistência à intempérie, ao envelhecimento e aos raios UV, apta para estar em contato com agua potável, dureza Shore A aproximada de 35 e alongamento em ruptura > 600%, segundo ISO 11600. (material) | 0.167 | 42.74 | 7.14 |
| mo020 | h | Pedreiro. (mão de obra) | 0.216 | 32.24 | 6.96 |
| % | % | Custos diretos complementares | 2 % | 17.17 | 0.34 |
|  |  | Custos diretos |  |  | 17.51 |
