# Perfil de aço galvanizado, de 125 mm de altura, formado por dois perfis unidos entre si, entre os que se coloca espuma de poliestireno, colocado como junta de dilatação em piso contínuo de concreto

- Propriedade do ficheiro: CYPE INGENIEROS, S.A.
- Formato: FIEBDC-3/2002
- Âmbito geográfico: Brasil
- Moeda: BRL
- Custos indiretos: 3.00 %
- Despesas gerais: 13.00 %
- Lucro: 6.00 %
- IVA: 17.00 %

## R Revestimentos e forros

### RS Pisos

#### RSN Contínuos de concreto

**RSN140** m Perfil de aço galvanizado, de 125 mm de altura, formado por dois perfis unidos entre si, entre os que se coloca espuma de poliestireno, colocado como junta de dilatação em piso contínuo de concreto.
Formação de junta de dilatação em piso contínuo de concreto, com perfil de aço galvanizado, de 125 mm de altura, formado por dois perfis unidos entre si, entre os que se coloca espuma de poliestireno, para a formação de juntas de dilatação em pisos contínuos de concreto. Incluindo parte proporcional de marcação, cortes, uniões e elementos de fixação à superfície suporte. Totalmente terminada e preparada para concretar.
Inclui: Implantação da junta. Colocação do perfil no elemento a concretar. Execução das uniões entre perfis. Tratamento de encontros. Fixação e ajuste dos perfis.
Critério de medição de projeto: Comprimento medido segundo documentação gráfica de Projeto.
Critério de quantitativos de obra: Medir-se-á o comprimento realmente executado segundo especificações de Projeto.

| Código | Un | Descrição | Rendimento | Preço | Importância |
|---|---|---|---|---|---|
| mt18wwe015a | m | Perfil de aço galvanizado, de 125 mm de altura, formado por dois perfis unidos entre si, entre os que se coloca espuma de poliestireno, para a formação de juntas de dilatação em pisos contínuos de concreto. Inclusive parte proporcional de pés de ancoragem e elementos de fixação. (material) | 1.050 | 88.10 | 92.51 |
| op00amo010 |  | Esmerilhadeira. | 1.000 | 0.00 | 0.00 |
| mo020 | h | Pedreiro. (mão de obra) | 0.056 | 18.71 | 1.05 |
| mo113 | h | Auxiliar de serviços gerais. (mão de obra) | 0.056 | 12.05 | 0.67 |
| % | % | Custos diretos complementares | 2 % | 94.23 | 1.88 |
|  |  | Custos diretos |  |  | 96.11 |
