# Piso de cortiça

- Propriedade do ficheiro: CYPE INGENIEROS, S.A.
- Formato: FIEBDC-3/2002
- Âmbito geográfico: Brasil
- Moeda: BRL
- Custos indiretos: 3.00 %
- Despesas gerais: 13.00 %
- Lucro: 6.00 %
- IVA: 17.00 %

## R Revestimentos e forros

### RS Pisos

#### RSO De cortiça

**RSO010** m² Piso de cortiça.
Piso de cortiça, formado por placas de cortiça, de 600x300x6 mm, peso 3,305 kg/m², Euroclasse Dfl-s1 de reação ao fogo, cor a escolher. COLOCAÇÃO: em interiores com cola vinílica em dispersão aquosa. PRIMÁRIO: primer monocomponente, à base de copolímeros acrílicos, prévia lixamento da superfície. ACABAMENTO: verniz aquoso de poliuretano bicomponente, acabamento brilhante.
Inclui: Marcação. Aplicação da cola. Colocação dos ladrilhos. Corte e colocação dos ladrilhos perimetrais. Lixamento da superfície. Aplicação de primer. Aplicação da camada de acabamento. Eliminação e limpeza do material sobrante. Limpeza final do piso.
Critério de medição de projeto: Superfície útil, medida segundo documentação gráfica de Projeto. Não foi incrementada a medição por perdas, uma vez que na composição se considerou 5% a mais.
Critério de quantitativos de obra: Medir-se-á a superfície realmente executada segundo especificações de Projeto.

| Código | Un | Descrição | Rendimento | Preço | Importância |
|---|---|---|---|---|---|
| mt18mlv010b | m² | Placa de cortiça, de 600x300x6 mm, peso 3,305 kg/m², Euroclasse Dfl-s1 de reação ao fogo, cor a escolher. (material) | 1.050 | 92.91 | 97.56 |
| mt18mlv020b | l | Cola vinílica em dispersão aquosa, para interiores com presença de umidade persistente e exteriores à intempérie. (material) | 1.000 | 7.91 | 7.91 |
| mt27baj080b | l | Primer monocomponente, à base de copolímeros acrílicos. (material) | 0.100 | 34.81 | 3.48 |
| mt27baj090e | l | Verniz aquoso de poliuretano bicomponente, acabamento brilhante. (material) | 0.100 | 84.42 | 8.44 |
| mo011 | h | Montador. (mão de obra) | 0.473 | 40.91 | 19.35 |
| mo080 | h | Ajudante de montador. (mão de obra) | 0.473 | 30.23 | 14.30 |
| % | % | Custos diretos complementares | 2 % | 151.04 | 3.02 |
|  |  | Custos diretos |  |  | 154.06 |
