# Piso de pedra natural com argamassa de cimento como material de fixação

- Propriedade do ficheiro: CYPE INGENIEROS, S.A.
- Formato: FIEBDC-3/2002
- Âmbito geográfico: Brasil
- Moeda: BRL
- Custos indiretos: 3.00 %
- Despesas gerais: 13.00 %
- Lucro: 6.00 %
- IVA: 17.00 %

## R Revestimentos e forros

### RS Pisos

#### RSP De pedra natural

**RSP011** m² Piso de pedra natural com argamassa de cimento como material de fixação.
Fornecimento e colocação de piso em mosaicos de granito Amarelo Capri, de 30x30x2 cm, acabamento polido; assentes com argamassa de cimento cinza, confeccionada em obra, dosificação 1:3. Inclusive formação de juntas perimetrais contínuas, de largura não menor de 5 mm, nos limites com paredes, pilares isentos e elevações de nível e, se for o caso, juntas de fracionamento e juntas estruturais ou de dilatação existentes no suporte, rejuntamento com argamassa de rejuntamento cimentícia tipo II, cor bege, para juntas entre 2 e 10 mm.
Inclui: Limpeza, nivelamento e preparação da superfície suporte. Marcação de níveis. Espalhamento da camada de argamassa. Implantação da disposição das peças e juntas de movimento. Polvilhamento da superfície com cimento. Colocação dos ladrilhos com a ponta da colher de pedreiro. Verificação da planicidade. Enchimento das juntas de dilatação. Rejuntamento.
Critério de medição de projeto: Superfície construída, medida segundo documentação gráfica de Projeto. Não foi incrementada a medição por perdas, uma vez que na composição se considerou 5% a mais.
Critério de quantitativos de obra: Medir-se-á a superfície realmente executada segundo especificações de Projeto.

| Código | Un | Descrição | Rendimento | Preço | Importância |
|---|---|---|---|---|---|
| mt18brp040aaa | m² | Ladrilho de granito Amarelo Capri, de 30x30x2 cm, acabamento polido. (material) | 1.050 | 323.66 | 339.84 |
| mt09mcr360af | kg | Argamassa de rejuntamento cimentícia tipo II, cor bege, para juntas entre 2 e 10 mm e utilização em ambientes interiores e exteriores, composta de cimento cinza, cargas minerais, pigmentos e aditivos, segundo ABNT NBR 14992. (material) | 0.482 | 4.10 | 1.98 |
| mt01arg002a | m³ | Areia média lavada. (material) | 0.044 | 113.94 | 5.01 |
| mt08cem002 | kg | Cimento cinza em sacos. (material) | 13.500 | 0.63 | 8.51 |
| mt08aaa010a | m³ | Água. (material) | 0.006 | 3.83 | 0.02 |
| mq06hor010 | h | Betoneira elétrica com uma capacidade de amassamento de 160 l. (equipamento) | 0.021 | 13.50 | 0.28 |
| op00sie030 |  | Serra de disco de diamante, para mesa de trabalho, de corte úmido. | 1.000 | 0.00 | 0.00 |
| mo023 | h | Ladrilhista. (mão de obra) | 0.930 | 33.34 | 31.01 |
| mo061 | h | Ajudante de ladrilhista. (mão de obra) | 0.391 | 31.49 | 12.31 |
| mo113 | h | Auxiliar de serviços gerais. (mão de obra) | 0.251 | 28.94 | 7.26 |
| % | % | Custos diretos complementares | 2 % | 406.22 | 8.12 |
|  |  | Custos diretos |  |  | 414.34 |
