# Piso de borracha

- Propriedade do ficheiro: CYPE INGENIEROS, S.A.
- Formato: FIEBDC-3/2002
- Âmbito geográfico: Brasil
- Moeda: BRL
- Custos indiretos: 3.00 %
- Despesas gerais: 13.00 %
- Lucro: 6.00 %
- IVA: 17.00 %

## R Revestimentos e forros

### RS Pisos

#### RSS De borracha, de linóleo e vinílicos

**RSS010** m² Piso de borracha.
Piso de borracha, cor preto, com botões, fornecido em rolos de 1000x12000x2,5 mm. Colocação em obra: com ????????????????????, sobre camada fina de nivelação.
Critérios considerados na determinação do preço da unidade de obra: O preço não inclui a camada fina de nivelação.
Inclui: Implantação e recorte do piso. Aplicação da cola. Colocação do piso. Resolução de encontros e pontos singulares. Eliminação e limpeza do material sobrante. Limpeza final do piso.
Critério de medição de projeto: Superfície útil, medida segundo documentação gráfica de Projeto.
Critério de quantitativos de obra: Medir-se-á a superfície realmente executada segundo especificações de Projeto.

| Código | Un | Descrição | Rendimento | Preço | Importância |
|---|---|---|---|---|---|
| mt18dww010a | kg | Adesivo de contato à base de resina acrílica em dispersão aquosa, para piso de borracha, linóleo, PVC, carpete e têxtil. (material) | 0.250 | 13.74 | 3.44 |
| mt18dsi010i | m² | Lâmina de borracha, cor preto, com botões; fornecida em rolos de 1000x12000x2,5 mm. (material) | 1.050 | 78.18 | 82.09 |
| op00tra010 |  | Traçador de juntas. | 1.000 | 0.00 | 0.00 |
| op00cor040 |  | Cortadora de rebordos. | 1.000 | 0.00 | 0.00 |
| mo026 | h | Colocador de revestimentos flexíveis. (mão de obra) | 0.167 | 32.24 | 5.38 |
| mo064 | h | Ajudante de colocador de revestimentos flexíveis. (mão de obra) | 0.084 | 30.23 | 2.54 |
| % | % | Custos diretos complementares | 2 % | 93.45 | 1.87 |
|  |  | Custos diretos |  |  | 95.32 |
