# Piso vinílico homogêneo, anti-deslizante, para utilização em locais úmidos, em rolo

- Propriedade do ficheiro: CYPE INGENIEROS, S.A.
- Formato: FIEBDC-3/2002
- Âmbito geográfico: Brasil
- Moeda: BRL
- Custos indiretos: 3.00 %
- Despesas gerais: 13.00 %
- Lucro: 6.00 %
- IVA: 17.00 %

## R Revestimentos e forros

### RS Pisos

#### RSS De borracha, de linóleo e vinílicos

**RSS036** m² Piso vinílico homogêneo, anti-deslizante, para utilização em locais úmidos, em rolo.
Piso vinílico homogêneo, anti-deslizante, para utilização em locais úmidos, de 2,0 mm de espessura, com buchas em relevo, cor a escolher; fornecido em rolos de 200 cm de largura; peso total: 3150 g/m²; classificação ao uso, segundo ISO 10874: classe 23 para uso doméstico; classe 34 para uso comercial; classe 43 para uso industrial; Euroclasse Bfl-s1 de reação ao fogo. Colocação em obra: com cola de poliuretano bicomponente para aplicar em interiores e exteriores, para a colagem de pisos de PVC, sobre camada fina de nivelação.
Critérios considerados na determinação do preço da unidade de obra: O preço não inclui a camada fina de nivelação.
Inclui: Implantação e recorte do piso. Aplicação da cola. Colocação do piso. Solda de união e juntas entre rolos. Resolução de encontros e pontos singulares. Eliminação e limpeza do material sobrante. Limpeza final do piso.
Critério de medição de projeto: Superfície útil, medida segundo documentação gráfica de Projeto, descontando as aberturas de superfície maior de 1 m².
Critério de quantitativos de obra: Medir-se-á a superfície realmente executada segundo especificações de Projeto, descontando as aberturas de superfície maior de 1 m².

| Código | Un | Descrição | Rendimento | Preço | Importância |
|---|---|---|---|---|---|
| mt18adq010a | kg | Cola de poliuretano bicomponente para aplicar em interiores e exteriores, para a colagem de pisos de PVC, sem dissolventes nem plastificantes, cor bege. (material) | 0.225 | 17.07 | 3.84 |
| mt18dsi040a | m² | Lâmina homogênea de PVC, anti-deslizante, para utilização em locais úmidos, de 2 mm de espessura, com buchas em relevo, cor a escolher; fornecida em rolos de 200 cm de largura; peso total: 3150 g/m²; classificação ao uso, segundo ISO 10874: classe 23 para uso doméstico; classe 34 para uso comercial; classe 43 para uso industrial; Euroclasse Bfl-s1 de reação ao fogo. (material) | 1.100 | 81.72 | 89.89 |
| op00tra010 |  | Traçador de juntas. | 1.000 | 0.00 | 0.00 |
| op00cor040 |  | Cortadora de rebordos. | 1.000 | 0.00 | 0.00 |
| mo026 | h | Colocador de revestimentos flexíveis. (mão de obra) | 0.451 | 33.34 | 15.04 |
| mo064 | h | Ajudante de colocador de revestimentos flexíveis. (mão de obra) | 0.251 | 31.49 | 7.90 |
| % | % | Custos diretos complementares | 2 % | 116.67 | 2.33 |
|  |  | Custos diretos |  |  | 119.00 |
