# Piso vinílico heterogéneo, acústico, em placas

- Propriedade do ficheiro: CYPE INGENIEROS, S.A.
- Formato: FIEBDC-3/2002
- Âmbito geográfico: Brasil
- Moeda: BRL
- Custos indiretos: 3.00 %
- Despesas gerais: 13.00 %
- Lucro: 6.00 %
- IVA: 17.00 %

## R Revestimentos e forros

### RS Pisos

#### RSS De borracha, de linóleo e vinílicos

**RSS043** m² Piso vinílico heterogéneo, acústico, em placas.
Piso vinílico heterogéneo, acústico, de 3,4 mm de espessura, com tratamento de proteção superficial à base de poliuretano, cor a escolher, fornecido em placas de 50x50 cm e revés de polietileno expandido de células fechadas, de alta densidade; peso total: 3270 g/m²; classificação ao uso, segundo ISO 10874: classe 23 para uso doméstico; classe 33 para uso comercial; classe 42 para uso industrial; redução dos ruído de impacto 19 dB, segundo ISO 10140; Euroclasse Bfl-s1 de reação ao fogo. Colocação em obra: com adesivo, sobre camada fina de nivelação.
Critérios considerados na determinação do preço da unidade de obra: O preço não inclui a camada fina de nivelação.
Inclui: Implantação e recorte do piso. Aplicação da cola. Colocação do piso. Solda de união e juntas entre placas. Resolução de encontros e pontos singulares. Eliminação e limpeza do material sobrante. Limpeza final do piso.
Critério de medição de projeto: Superfície útil, medida segundo documentação gráfica de Projeto, descontando as aberturas de superfície maior de 1 m².
Critério de quantitativos de obra: Medir-se-á a superfície realmente executada segundo especificações de Projeto, descontando as aberturas de superfície maior de 1 m².

| Código | Un | Descrição | Rendimento | Preço | Importância |
|---|---|---|---|---|---|
| mt18adq020d | kg | Adesivo, à base de copolímeros acrílicos modificados em dispersão aquosa, sem dissolventes, cor bege, para aplicar em interiores, para a colagem de pisos de PVC, linóleo e carpete. (material) | 0.375 | 12.17 | 4.56 |
| mt18dsi060a | m² | Placas heterogéneas de PVC, de 50x50 cm, de 3,4 mm de espessura, com tratamento de proteção superficial à base de poliuretano, cor a escolher e revés de polietileno expandido de células fechadas, de alta densidade; peso total: 3270 g/m²; classificação ao uso, segundo ISO 10874: classe 23 para uso doméstico; classe 33 para uso comercial; classe 42 para uso industrial; redução dos ruído de impacto 19 dB, segundo ISO 10140; Euroclasse Bfl-s1 de reação ao fogo. (material) | 1.050 | 61.93 | 65.03 |
| op00tra010 |  | Traçador de juntas. | 1.000 | 0.00 | 0.00 |
| op00cor040 |  | Cortadora de rebordos. | 1.000 | 0.00 | 0.00 |
| mo026 | h | Colocador de revestimentos flexíveis. (mão de obra) | 0.209 | 32.24 | 6.74 |
| mo064 | h | Ajudante de colocador de revestimentos flexíveis. (mão de obra) | 0.105 | 30.23 | 3.17 |
| % | % | Custos diretos complementares | 2 % | 79.50 | 1.59 |
|  |  | Custos diretos |  |  | 81.09 |
