# Piso vinílico heterogéneo, com sistema de instalação "click"

- Propriedade do ficheiro: CYPE INGENIEROS, S.A.
- Formato: FIEBDC-3/2002
- Âmbito geográfico: Brasil
- Moeda: BRL
- Custos indiretos: 3.00 %
- Despesas gerais: 13.00 %
- Lucro: 6.00 %
- IVA: 17.00 %

## R Revestimentos e forros

### RS Pisos

#### RSS De borracha, de linóleo e vinílicos

**RSS047** m² Piso vinílico heterogéneo, com sistema de instalação "click".
Piso vinílico heterogéneo, de 4,0 mm de espessura total, com camada de utilização de 0,70 mm de espessura, com tratamento de proteção superficial à base de poliuretano, cor a escolher, fornecido em placas com encaixe macho-fêmea e autoportantes, de 50x50 cm; peso total: 6400 g/m²; classificação ao uso, segundo ISO 10874: classe 23 para uso doméstico; classe 34 para uso comercial; classe 43 para uso industrial; redução dos ruído de impacto 6 dB, segundo ISO 10140; Euroclasse Bfl-s1 de reação ao fogo. Colocação em obra: através do sistema 'click', sobre camada fina de nivelação.
Critérios considerados na determinação do preço da unidade de obra: O preço não inclui a camada fina de nivelação.
Inclui: Implantação e recorte do piso. Colocação do piso. Limpeza final do piso.
Critério de medição de projeto: Superfície útil, medida segundo documentação gráfica de Projeto, descontando as aberturas de superfície maior de 1 m².
Critério de quantitativos de obra: Medir-se-á a superfície realmente executada segundo especificações de Projeto, descontando as aberturas de superfície maior de 1 m².

| Código | Un | Descrição | Rendimento | Preço | Importância |
|---|---|---|---|---|---|
| mt18dsi080a | m² | Placas heterogéneas com encaixe macho-fêmea e autoportantes, de PVC, de 50x50 cm e 4 mm de espessura total, com camada de utilização de 0,70 mm de espessura, com tratamento de proteção superficial à base de poliuretano, cor a escolher; peso total: 6400 g/m²; classificação ao uso, segundo ISO 10874: classe 23 para uso doméstico; classe 34 para uso comercial; classe 43 para uso industrial; redução dos ruído de impacto 6 dB, segundo ISO 10140; Euroclasse Bfl-s1 de reação ao fogo. (material) | 1.050 | 96.68 | 101.51 |
| op00tra010 |  | Traçador de juntas. | 1.000 | 0.00 | 0.00 |
| op00cor040 |  | Cortadora de rebordos. | 1.000 | 0.00 | 0.00 |
| mo026 | h | Colocador de revestimentos flexíveis. (mão de obra) | 0.209 | 32.24 | 6.74 |
| mo064 | h | Ajudante de colocador de revestimentos flexíveis. (mão de obra) | 0.105 | 30.23 | 3.17 |
| % | % | Custos diretos complementares | 2 % | 111.42 | 2.23 |
|  |  | Custos diretos |  |  | 113.65 |
