# Rodapé de PVC para piso têxtil

- Propriedade do ficheiro: CYPE INGENIEROS, S.A.
- Formato: FIEBDC-3/2002
- Âmbito geográfico: Brasil
- Moeda: BRL
- Custos indiretos: 3.00 %
- Despesas gerais: 13.00 %
- Lucro: 6.00 %
- IVA: 17.00 %

## R Revestimentos e forros

### RS Pisos

#### RST Têxteis (carpetes)

**RST100** m Rodapé de PVC para piso têxtil.
Rodapé de PVC com fibra dura, de 60 mm de altura, cor a escolher. Colocação em obra: com cola.
Inclui: Limpeza e preparação da superfície suporte. Marcação. Corte, colocação e fixação do rodapé.
Critério de medição de projeto: Comprimento medido segundo documentação gráfica de Projeto, sem incluir vãos de portas. Não foi incrementada a medição por perdas, uma vez que na composição se considerou 5% a mais.
Critério de quantitativos de obra: Medir-se-á o comprimento realmente executado segundo especificações de Projeto.

| Código | Un | Descrição | Rendimento | Preço | Importância |
|---|---|---|---|---|---|
| mt18dww010a | kg | Adesivo de contato à base de resina acrílica em dispersão aquosa, para piso de borracha, linóleo, PVC, carpete e têxtil. (material) | 0.050 | 13.74 | 0.69 |
| mt18rpv050a | m | Rodapé de PVC com fibra dura, de 60 mm de altura, cor a escolher, fornecido em tramos de 2,55 m de comprimento. (material) | 1.050 | 7.58 | 7.96 |
| mo027 | h | Colocador de carpetes e revestimentos têxteis. (mão de obra) | 0.052 | 32.24 | 1.68 |
| % | % | Custos diretos complementares | 2 % | 10.33 | 0.21 |
|  |  | Custos diretos |  |  | 10.54 |
