# Piso interior de ladrilho hidráulico. Colocação em camada fina

- Propriedade do ficheiro: CYPE INGENIEROS, S.A.
- Formato: FIEBDC-3/2002
- Âmbito geográfico: Brasil
- Moeda: BRL
- Custos indiretos: 3.00 %
- Despesas gerais: 13.00 %
- Lucro: 6.00 %
- IVA: 17.00 %

## R Revestimentos e forros

### RS Pisos

#### RSU De ladrilhos hidráulicos

**RSU010** m² Piso interior de ladrilho hidráulico. Colocação em camada fina.
Piso interior de ladrilho hidráulico, com peças de 20x20 cm, quadrados, uma cor, cor a escolher. COLOCAÇÃO: em camada fina e através de colagem dupla com argamassa colante tipo ACI, composta de cimento cinza, areia de quartzo, aditivos e polímeros, densidade 1500 kg/m³. TRATAMENTO SUPERFICIAL: com produto impermeabilizante para a vedação de poros.
Inclui: Implantação e marcação de níveis. Preparação das juntas. Espalhamento da camada de adesivo. Colagem da face inferior da peça. Colocação das peças. Umedecimento e limpeza da superfície. Aplicação do tratamiento superficial. Limpeza do excesso de material de rejuntamento com um pano úmido.
Critério de medição de projeto: Superfície útil, medida segundo documentação gráfica de Projeto.
Critério de quantitativos de obra: Medir-se-á a superfície realmente executada segundo especificações de Projeto.

| Código | Un | Descrição | Rendimento | Preço | Importância |
|---|---|---|---|---|---|
| mt18bhi030a | m² | Ladrilho hidráulico, com peças de 20x20 cm, quadrados, uma cor, cor a escolher. (material) | 1.000 | 88.43 | 88.43 |
| mt09mcr350a | kg | Argamassa colante tipo ACI, composta de cimento cinza, areia de quartzo, aditivos e polímeros, densidade 1500 kg/m³, segundo ABNT NBR 14081. (material) | 3.500 | 0.53 | 1.86 |
| mt18wwa020 | l | Emulsão de resinas para a vedação de poros em pisos hidráulicos. (material) | 0.100 | 18.33 | 1.83 |
| op00sie030 |  | Serra de disco de diamante, para mesa de trabalho, de corte úmido. | 1.000 | 0.00 | 0.00 |
| mo023 | h | Ladrilhista. (mão de obra) | 0.784 | 33.34 | 26.14 |
| mo061 | h | Ajudante de ladrilhista. (mão de obra) | 0.810 | 31.49 | 25.51 |
| % | % | Custos diretos complementares | 2 % | 143.77 | 2.88 |
|  |  | Custos diretos |  |  | 146.65 |
