# Forro contínuo de placas de escaiola

- Propriedade do ficheiro: CYPE INGENIEROS, S.A.
- Formato: FIEBDC-3/2002
- Âmbito geográfico: Brasil
- Moeda: BRL
- Custos indiretos: 3.00 %
- Despesas gerais: 13.00 %
- Lucro: 6.00 %
- IVA: 17.00 %

## R Revestimentos e forros

### RT Forros em interiores

#### RTA Contínuos, de placas de escaiola

**RTA010** m² Forro contínuo de placas de escaiola.
Forro contínuo suspenso, situado a uma altura menor de 4 m, constituído por placas de escaiola com nervuras, de 100x60 cm, com canto reto e acabamento liso, suspensas da laje através de estopadas suspensas de pasta de escaiola e fibras vegetais, repartidas uniformemente (3 fixações/m²) e separadas dos paramentos verticais um mínimo de 5 mm. Inclusive pasta de escaiola para o colagem das bordas das placas e enchimento das juntas da face aparente e acabamento final.
Inclui: Marcação nas paredes do nível do forro. Colocação e fixação das estopadas. Corte das placas. Colocação das placas. Resolução de encontros e pontos singulares. Realização de orifícios para a passagem dos tubos da instalação elétrica. Revestimento das placas com pasta de escaiola. Passagem da canalização de proteção dos cabos elétricos.
Critério de medição de projeto: Superfície medida entre paramentos, segundo documentação gráfica de Projeto, sem descontar aberturas para instalações.
Critério de quantitativos de obra: Medir-se-á a superfície realmente executada segundo especificações de Projeto, sem descontar aberturas para instalações.

| Código | Un | Descrição | Rendimento | Preço | Importância |
|---|---|---|---|---|---|
| mt12fpe010b | m² | Placa de escaiola com nervuras, de 100x60 cm e de 8 mm de espessura (20 mm de espessura total, incluindo as nervuras), com canto reto e acabamento liso, sem revestir, para forros. (material) | 1.050 | 9.26 | 9.72 |
| mt12fac010 | kg | Fibras vegetais em rolos. (material) | 0.220 | 4.02 | 0.88 |
| mt09pes010 | m³ | Pasta de escaiola. (material) | 0.006 | 425.76 | 2.55 |
| op00fre010 |  | Fresadora. | 1.000 | 0.00 | 0.00 |
| mo035 | h | Escaiolador. (mão de obra) | 0.221 | 32.24 | 7.13 |
| mo117 | h | Servente de escaiolador. (mão de obra) | 0.221 | 27.81 | 6.15 |
| % | % | Custos diretos complementares | 2 % | 26.43 | 0.53 |
|  |  | Custos diretos |  |  | 26.96 |
