# Arremate para forro removível de placas de escaiola

- Propriedade do ficheiro: CYPE INGENIEROS, S.A.
- Formato: FIEBDC-3/2002
- Âmbito geográfico: Brasil
- Moeda: BRL
- Custos indiretos: 3.00 %
- Despesas gerais: 13.00 %
- Lucro: 6.00 %
- IVA: 17.00 %

## R Revestimentos e forros

### RT Forros em interiores

#### RTB Removíveis, de placas de escaiola

**RTB020** m Arremate para forro removível de placas de escaiola.
Formação de arremate vertical em mudança de nível de forro removível, através de placas de escaiola com nervuras e acabamento liso sobre perfis metálicos, para fechar um espaço de 20 cm de altura. Inclusive fixações para a ancoragem dos perfis e pasta de escaiola.
Inclui: Marcação do traçado do arremate nos paramentos. Disposição e corte das peças. Humidificação da base de fixação. Montagem dos perfis. Colocação e enchimento das juntas das peças. Correção de falhas de encontros entre peças, esquinas e cantos.
Critério de medição de projeto: Comprimento medido segundo documentação gráfica de Projeto.
Critério de quantitativos de obra: Medir-se-á o comprimento realmente executado segundo especificações de Projeto.

| Código | Un | Descrição | Rendimento | Preço | Importância |
|---|---|---|---|---|---|
| mt12fpe010b | m² | Placa de escaiola com nervuras, de 100x60 cm e de 8 mm de espessura (20 mm de espessura total, incluindo as nervuras), com canto reto e acabamento liso, sem revestir, para forros. (material) | 0.224 | 9.26 | 2.07 |
| mt09pes010 | m³ | Pasta de escaiola. (material) | 0.002 | 425.76 | 0.85 |
| mt12psg225 | m | Perfil de aço galvanizado, para a sustentação de arremate em forros removível. (material) | 2.100 | 6.57 | 13.80 |
| mt12psg230 | Un | Forquilha de aço galvanizado. (material) | 0.550 | 2.05 | 1.13 |
| mt12psg231 | Un | Peça de união. (material) | 0.550 | 2.59 | 1.42 |
| op00ato010 |  | Parafusadeira. | 1.000 | 0.00 | 0.00 |
| mo035 | h | Escaiolador. (mão de obra) | 0.523 | 32.24 | 16.86 |
| mo117 | h | Servente de escaiolador. (mão de obra) | 0.523 | 27.81 | 14.54 |
| % | % | Custos diretos complementares | 2 % | 50.67 | 1.01 |
|  |  | Custos diretos |  |  | 51.68 |
