# Forro removível de placas de escaiola

- Propriedade do ficheiro: CYPE INGENIEROS, S.A.
- Formato: FIEBDC-3/2002
- Âmbito geográfico: Brasil
- Moeda: BRL
- Custos indiretos: 3.00 %
- Despesas gerais: 13.00 %
- Lucro: 6.00 %
- IVA: 17.00 %

## R Revestimentos e forros

### RT Forros em interiores

#### RTB Removíveis, de placas de escaiola

**RTB025** m² Forro removível de placas de escaiola.
Forro removível suspenso, situado a uma altura menor de 4 m, constituído por: ESTRUTURA: perfis à vista acabamento lacado, cor branca, compreendendo perfis primários e secundários, suspensos da laje ou elemento de suporte com barras e suspensões; PLACAS: placas de escaiola, de superfície fissurada, 60x60 cm. Inclusive perfis angulares, fixações para a ancoragem dos perfis e acessórios de montagem.
Inclui: Marcação dos eixos da malha modular. Nivelamento e fixação dos perfis perimetrais. Implantação dos perfis primários da trama. Sinalização dos pontos de ancoragem à laje ou elemento de suporte. Nivelamento e suspensão dos perfis primários e secundários da trama. Corte das placas. Colocação das placas. Resolução de encontros e pontos singulares.
Critério de medição de projeto: Superfície medida entre paramentos, segundo documentação gráfica de Projeto, sem descontar aberturas para instalações.
Critério de quantitativos de obra: Medir-se-á a superfície realmente executada segundo especificações de Projeto, sem descontar aberturas para instalações.

| Código | Un | Descrição | Rendimento | Preço | Importância |
|---|---|---|---|---|---|
| mt12fac020b | Un | Barra metálica de aço galvanizado de 6 mm de diâmetro. (material) | 1.000 | 0.96 | 0.96 |
| mt12fac030a | m | Perfis à vista com acabamento lacado cor branca, para forros removíveis, inclusive peças complementares e especiais. (material) | 4.000 | 2.59 | 10.36 |
| mt12fac060 | Un | Perfil angular para arremates perimetrais. (material) | 0.600 | 1.85 | 1.11 |
| mt12fac050 | Un | Acessórios para a colocação de forros removíveis. (material) | 0.200 | 4.79 | 0.96 |
| mt12fpe020a | m² | Placa de escaiola, de superfície fissurada, 60x60 cm, para colocar sobre perfis à vista em forros removíveis. (material) | 1.020 | 14.87 | 15.17 |
| op00fre010 |  | Fresadora. | 1.000 | 0.00 | 0.00 |
| op00ato010 |  | Parafusadeira. | 1.000 | 0.00 | 0.00 |
| mo035 | h | Escaiolador. (mão de obra) | 0.240 | 32.24 | 7.74 |
| mo117 | h | Servente de escaiolador. (mão de obra) | 0.240 | 27.81 | 6.67 |
| % | % | Custos diretos complementares | 2 % | 42.97 | 0.86 |
|  |  | Custos diretos |  |  | 43.83 |
