# Forro removível de placas de escaiola. Sistema "KNAUF"

- Propriedade do ficheiro: CYPE INGENIEROS, S.A.
- Formato: FIEBDC-3/2002
- Âmbito geográfico: Brasil
- Moeda: BRL
- Custos indiretos: 3.00 %
- Despesas gerais: 13.00 %
- Lucro: 6.00 %
- IVA: 17.00 %

## R Revestimentos e forros

### RT Forros em interiores

#### RTB Removíveis, de placas de escaiola

**RTB026** m² Forro removível de placas de escaiola. Sistema "KNAUF".
Forro removível suspenso, situado a uma altura menor de 4 m. Sistema D142a.es "KNAUF", constituído por: ESTRUTURA: perfis à vista, de aço galvanizado, cor branca, com sola de 24 mm de largura, compreendendo perfis primários EASY T - 24/38/3700 mm "KNAUF", perfis secundários EASY T - 24/32/600 mm "KNAUF" e perfis secundários EASY T - 24/32/1200 mm "KNAUF", suspensos da laje ou elemento de suporte com peças de suspensão rápida Twist "KNAUF", e barras; PLACAS: placas de escaiola com as bordas quadrados, acabamento rugoso, modelo Raffaello R "KNAUF", de 600x600 mm e 15 mm de espessura. Inclusive perfis angulares EASY L HP Anticorrosión - 20/20/3050 mm "KNAUF", fixações para a ancoragem dos perfis e acessórios de montagem.
Inclui: Marcação dos eixos da malha modular. Nivelamento e fixação dos perfis perimetrais. Implantação dos perfis primários da trama. Sinalização dos pontos de ancoragem à laje ou elemento de suporte. Nivelamento e suspensão dos perfis primários e secundários da trama. Corte das placas. Colocação das placas. Resolução de encontros e pontos singulares.
Critério de medição de projeto: Superfície medida entre paramentos, segundo documentação gráfica de Projeto, sem descontar aberturas para instalações.
Critério de quantitativos de obra: Medir-se-á a superfície realmente executada segundo especificações de Projeto, sem descontar aberturas para instalações.

| Código | Un | Descrição | Rendimento | Preço | Importância |
|---|---|---|---|---|---|
| mt12pfk050v | m | Perfil angular EASY L HP Anticorrosión - 20/20/3050 mm "KNAUF", cor branca, de aço galvanizado. (material) | 0.400 | 14.48 | 5.79 |
| mt12pek030 | Un | Barra de suspensão "KNAUF" de 100 cm. (material) | 1.000 | 1.14 | 1.14 |
| mt12pek060d | Un | Peça de suspensão rápida Twist "KNAUF", para forros suspensos. (material) | 1.000 | 2.94 | 2.94 |
| mt12pfk060ca | m | Perfil primário EASY T - 24/38/3700 mm "KNAUF", cor branca, de aço galvanizado. (material) | 0.840 | 5.80 | 4.87 |
| mt12pfk060ga | m | Perfil secundário EASY T - 24/32/600 mm "KNAUF", cor branca, de aço galvanizado. (material) | 1.670 | 5.80 | 9.69 |
| mt12pfk060ha | m | Perfil secundário EASY T - 24/32/1200 mm "KNAUF", cor branca, de aço galvanizado. (material) | 0.840 | 5.80 | 4.87 |
| mt12ppk100aa | m² | Placa de escaiola com as bordas quadrados, acabamento rugoso, modelo Raffaello R "KNAUF", de 600x600 mm 15 mm de espessura, para colocar sobre perfis à vista com sola de 24 mm de largura, em forros removíveis. (material) | 1.020 | 22.55 | 23.00 |
| mo035 | h | Escaiolador. (mão de obra) | 0.240 | 32.24 | 7.74 |
| mo073 | h | Ajudante de escaiolador. (mão de obra) | 0.240 | 30.23 | 7.26 |
| % | % | Custos diretos complementares | 2 % | 67.30 | 1.35 |
|  |  | Custos diretos |  |  | 68.65 |
