# Forro contínuo de placas de gesso acartonado

- Propriedade do ficheiro: CYPE INGENIEROS, S.A.
- Formato: FIEBDC-3/2002
- Âmbito geográfico: Brasil
- Moeda: BRL
- Custos indiretos: 3.00 %
- Despesas gerais: 13.00 %
- Lucro: 6.00 %
- IVA: 17.00 %

## R Revestimentos e forros

### RT Forros em interiores

#### RTC Contínuos, de placas de gesso acartonado

**RTC015** m² Forro contínuo de placas de gesso acartonado.
Forro contínuo estruturado para ambientes secos, (E/TR/C/1100/400/ST12,5/BR), situado a uma altura menor de 4 m, constituído por: ESTRUTURA: estrutura metálica de perfis canaleta em C, de aço galvanizado (Z 275), de 47x18 mm dispostos em uma direção, com uma modulação de 400 mm e suspensos com suportes reguladores ligados a tirantes de aço galvanizado (Z 275), de 3,4 mm de diâmetro, cada 1100 mm; PLACAS: uma camada simples de placa de gesso acartonado standard ST, de 12,5 mm de espessura, de superfície lisa e com as bordas rebaixados. Inclusive fixações, parafusos, resolução do perímetro com perfis cantoneira de aço galvanizado, massa de juntas, fita microperfurada de papel e acessórios de montagem.
Inclui: Marcação dos eixos da estrutura metálica. Sinalização dos pontos de ancoragem à laje ou elemento de suporte. Nivelação e suspensão dos perfis da estrutura. Corte das placas. Fixação das placas. Resolução de encontros e pontos singulares. Tratamento de juntas.
Critério de medição de projeto: Superfície medida entre paramentos, segundo documentação gráfica de Projeto, sem descontar aberturas para instalações.
Critério de quantitativos de obra: Medir-se-á a superfície realmente executada segundo especificações de Projeto, sem deduzir as aberturas de superfície menor de 1 m².

| Código | Un | Descrição | Rendimento | Preço | Importância |
|---|---|---|---|---|---|
| mt12qsg020a | m | Perfil cantoneira, de aço galvanizado (Z 275), de 25x30 mm, segundo ABNT NBR 15217. (material) | 1.200 | 2.19 | 2.63 |
| mt08var202bh | Un | Parafuso autoatarraxante de aço zincado com cabeça panela e fenda Philips, de 3,5 mm de diâmetro e 32 mm de comprimento. (material) | 2.273 | 0.71 | 1.61 |
| mt08var203a | Un | Bucha de expansão Nº 6 de polietileno de alta densidade. (material) | 2.273 | 0.68 | 1.55 |
| mt12qsg030a | Un | Suporte regulador para canaleta em C, de aço galvanizado (Z 275), segundo ABNT NBR 15758. (material) | 2.273 | 1.11 | 2.52 |
| mt12qsg040 | Un | Tirante de aço galvanizado (Z 275), de 3,4 mm de diâmetro, segundo ABNT NBR 15758. (material) | 2.273 | 0.68 | 1.55 |
| mt12qsg020h | m | Perfil canaleta em C, de aço galvanizado (Z 275), de 47x18 mm, segundo ABNT NBR 15217. (material) | 2.500 | 3.12 | 7.80 |
| mt12qsg010a | m² | Placa de gesso acartonado standard ST, de 12,5 mm de espessura, de superfície lisa e com as bordas rebaixados, segundo ABNT NBR 14715. (material) | 1.050 | 14.75 | 15.49 |
| mt12qsg050b | Un | Parafuso TA 25 de aço zincado, com cabeça trombeta e ponta agulha, de 3,5 mm de diâmetro e 25 mm de comprimento. (material) | 6.250 | 0.03 | 0.19 |
| mt12qsg090 | kg | Massa de juntas para placas de gesso acartonado. (material) | 0.350 | 2.83 | 0.99 |
| mt12qsg100a | m | Fita microperfurada de papel, de 50 mm de largura, para acabamento de juntas de placas de gesso acartonado. (material) | 1.500 | 0.16 | 0.24 |
| op00fre010 |  | Fresadora. | 1.000 | 0.00 | 0.00 |
| op00ato010 |  | Parafusadeira. | 1.000 | 0.00 | 0.00 |
| mo015 | h | Montador de forros. (mão de obra) | 0.251 | 33.54 | 8.42 |
| mo082 | h | Ajudante de montador de forros. (mão de obra) | 0.091 | 27.93 | 2.54 |
| % | % | Custos diretos complementares | 2 % | 45.53 | 0.91 |
|  |  | Custos diretos |  |  | 46.44 |
