# Alçapão de plástico cor branca, Plastictramp "PLACO", de 130x235 mm, para forro contínuo de placas de gesso acartonado

- Propriedade do ficheiro: CYPE INGENIEROS, S.A.
- Formato: FIEBDC-3/2002
- Âmbito geográfico: Brasil
- Custos indiretos: 3.00 %
- Despesas gerais: 13.00 %
- Lucro: 6.00 %
- IVA: 17.00 %

## R Revestimentos

### RT Forros

#### RTC Contínuos, de placas de gesso acartonado

**RTC019** Un Alçapão de plástico cor branca, Plastictramp "PLACO", de 130x235 mm, para forro contínuo de placas de gesso acartonado.
Fornecimento e montagem de alçapão de plástico cor branca, Plastictramp "PLACO", de 130x235 mm, formado por marco e porta, para forro contínuo de placas de gesso acartonado. Incluindo acessórios de montagem. Totalmente terminada.
Inclui: Marcação e corte da placa de gesso acartonado. Colocação do alçapão.
Critério de medição de projeto: Número de unidades previstas, segundo documentação gráfica de Projeto.
Critério de quantitativos de obra: Medir-se-á o número de unidades realmente colocadas segundo especificações de Projeto.

| Código | Un | Descrição | Rendimento | Preço | Importância |
|---|---|---|---|---|---|
| mt12plk080a | Un | Alçapão de plástico cor branca, Plastictramp "PLACO", de 130x235 mm, formado por marco e porta. (material) | 1.000 | 7.84 | 7.84 |
| op00fre010 |  | Fresadora. | 0.100 | 0.00 | 0.00 |
| mo015 | h | Montador de forros. (mão de obra) | 0.338 | 25.14 | 8.50 |
| mo082 | h | Ajudante de montador de forros. (mão de obra) | 0.169 | 17.24 | 2.91 |
| % | % | Custos diretos complementares | 2 % | 19.25 | 0.39 |
|  |  | Custos diretos |  |  | 19.64 |
