# Forro contínuo de placas de cimento. Sistema "KNAUF"

- Propriedade do ficheiro: CYPE INGENIEROS, S.A.
- Formato: FIEBDC-3/2002
- Âmbito geográfico: Brasil
- Moeda: BRL
- Custos indiretos: 3.00 %
- Despesas gerais: 13.00 %
- Lucro: 6.00 %
- IVA: 17.00 %

## R Revestimentos e forros

### RT Forros em interiores

#### RTE Contínuos, de placas de cimento

**RTE016** m² Forro contínuo de placas de cimento. Sistema "KNAUF".
Forro contínuo suspenso, liso, situado a uma altura menor de 4 m, acabamento com massa Aquapanel Q4 Finish. Sistema D282a.es "KNAUF" (12,5+27+27), constituído por: ESTRUTURA: estrutura metálica de aço galvanizado de mestras primárias 60/27 mm com uma modulação de 1000 mm e suspensas da laje ou elemento de suporte de concreto com suspensões Nonius cada 750 mm, e mestras secundárias fixadas perpendicularmente às primárias com conectores tipo cavalete e com uma modulação de 400 mm; PLACAS: uma camada de placas de cimento Portland Aquapanel Indoor "KNAUF" de 12,5x1200x2400 mm, revestidas com uma camada de fibra de vidro embutida em ambas as faces. Inclusive fixações para a ancoragem dos perfis, parafusos para a fixação das placas, perfis U 30/30 "KNAUF", argamassa para juntas Aquapanel Indoor "KNAUF", fita de juntas Aquapanel "KNAUF", primer incolor de siloxano GRC "KNAUF", massa Aquapanel Q4 Finish "KNAUF", para emassado superficial de placas, e acessórios de montagem.
Inclui: Marcação dos eixos da estrutura metálica. Colocação da fita acústica. Nivelamento e fixação dos perfis perimetrais. Sinalização dos pontos de ancoragem à laje ou elemento de suporte. Nivelamento e suspensão dos perfis primários e secundários da estrutura. Corte das placas. Fixação das placas. Resolução de encontros e pontos singulares. Tratamento de juntas. Aplicação da camada de primer. Aplicação da camada de acabamento.
Critério de medição de projeto: Superfície medida entre paramentos, segundo documentação gráfica de Projeto, sem descontar aberturas para instalações.
Critério de quantitativos de obra: Medir-se-á a superfície realmente executada segundo especificações de Projeto, sem deduzir as aberturas de superfície menor de 1 m².

| Código | Un | Descrição | Rendimento | Preço | Importância |
|---|---|---|---|---|---|
| mt12pfk012a | m | Perfil U 30/30 de chapa de aço galvanizado, "KNAUF", espessura 0,55 mm. (material) | 0.400 | 3.51 | 1.40 |
| mt12pck020b | m | Fita acústica de dilatação, autocolante, de espuma de poliuretano de células fechadas "KNAUF", de 3,2 mm de espessura e 50 mm de largura, resistência térmica 0,10 m²K/W, condutibilidade térmica 0,032 W/(mK). (material) | 0.400 | 0.73 | 0.29 |
| mt12psg220 | Un | Fixação composta por bucha e parafuso 5x27. (material) | 2.300 | 0.20 | 0.46 |
| mt12pek050c | Un | Parte superior Nonius "KNAUF", 530/630, para forros suspensos. (material) | 1.500 | 1.77 | 2.66 |
| mt12pek050b | Un | Seguro Nonius "KNAUF", para forros suspensos. (material) | 1.500 | 0.13 | 0.20 |
| mt12pek050a | Un | Suspensão Nonius "KNAUF", para forros suspensos. (material) | 1.500 | 1.14 | 1.71 |
| mt12ptk010ab | Un | Parafuso LN "KNAUF" 3,5x11. (material) | 1.500 | 0.03 | 0.05 |
| mt12pfk011a | m | Mestra 60/27 "KNAUF", de chapa de aço galvanizado. (material) | 3.200 | 5.09 | 16.29 |
| mt12pek020za | Un | Conector, para mestra 60/27, "KNAUF". (material) | 0.800 | 0.59 | 0.47 |
| mt12pek020ra | Un | Conector tipo cavalete, para mestra 60/27, "KNAUF". (material) | 2.900 | 0.70 | 2.03 |
| mt12pak010r | m² | Placa de cimento Portland Aquapanel Indoor "KNAUF" de 12,5x1200x2400 mm, revestida com uma camada de fibra de vidro embutida em ambas as faces. (material) | 1.050 | 54.47 | 57.19 |
| mt12ptk010ch | Un | Parafuso autoperfurante TN "KNAUF" 4,2x70. (material) | 22.000 | 0.10 | 2.20 |
| mt12pak060i | kg | Argamassa para juntas Aquapanel Indoor "KNAUF", cor cinza. (material) | 0.600 | 7.25 | 4.35 |
| mt12pak050d | m | Fita de juntas Aquapanel "KNAUF". (material) | 2.100 | 1.11 | 2.33 |
| mt12pak085d | l | Primer incolor de siloxano GRC "KNAUF". (material) | 0.200 | 10.04 | 2.01 |
| mt12pak095d | kg | Massa Aquapanel Q4 Finish "KNAUF", acabamento liso, cor branco, para tratamento de juntas e emassado superficial de placas. (material) | 1.700 | 8.00 | 13.60 |
| op00fre010 |  | Fresadora. | 1.000 | 0.00 | 0.00 |
| op00ato010 |  | Parafusadeira. | 1.000 | 0.00 | 0.00 |
| mo015 | h | Montador de forros. (mão de obra) | 0.291 | 33.54 | 9.76 |
| mo082 | h | Ajudante de montador de forros. (mão de obra) | 0.291 | 27.93 | 8.13 |
| % | % | Custos diretos complementares | 2 % | 125.13 | 2.50 |
|  |  | Custos diretos |  |  | 127.63 |
