# Forro removível, para uso industrial, de painéis de lã de vidro

- Propriedade do ficheiro: CYPE INGENIEROS, S.A.
- Formato: FIEBDC-3/2002
- Âmbito geográfico: Brasil
- Moeda: BRL
- Custos indiretos: 3.00 %
- Despesas gerais: 13.00 %
- Lucro: 6.00 %
- IVA: 17.00 %

## R Revestimentos e forros

### RT Forros em interiores

#### RTF Removíveis, de fibras minerais

**RTF020** m² Forro removível, para uso industrial, de painéis de lã de vidro.
Forro removível suspenso, para uso industrial, situado a uma altura menor de 4 m, constituído por: ESTRUTURA: perfis à vista T 24, compreendendo perfis primários e secundários, suspensos da laje ou elemento de suporte com barras e suspensões; PAINÉIS: painéis autoportantes de lã de vidro, compostos por módulos de 1200x1200x50 mm, acabamento em relevo cor alumínio, recobertos com um complexo de kraft-alumínio gofrado. Inclusive perfis angulares, fixações para a ancoragem dos perfis e acessórios de montagem.
Inclui: Marcação dos eixos da malha modular. Nivelamento e fixação dos perfis perimetrais. Implantação dos perfis primários da trama. Sinalização dos pontos de ancoragem à laje ou elemento de suporte. Nivelamento e suspensão dos perfis primários e secundários da trama. Corte dos painéis. Colocação dos painéis. Resolução de encontros e pontos singulares.
Critério de medição de projeto: Superfície medida entre paramentos, segundo documentação gráfica de Projeto, sem descontar aberturas para instalações.
Critério de quantitativos de obra: Medir-se-á a superfície realmente executada segundo especificações de Projeto, sem descontar aberturas para instalações.

| Código | Un | Descrição | Rendimento | Preço | Importância |
|---|---|---|---|---|---|
| mt16pau010b | m² | Painel autoportante de lã de vidro, composto por módulos de 1200x1200x50 mm, acabamento em relevo cor alumínio, recoberto com um complexo de kraft-alumínio gofrado, para perfis à vista T 24, resistência térmica 1,4 m²K/W, condutibilidade térmica 0,035 W/(mK), Euroclasse B-s1, d0 de reação ao fogo, com código de designação MW-EN 13162-T4-CS(10)0,5-Z10-AW0,40. (material) | 1.020 | 130.64 | 133.25 |
| mt12pfr010aaa | m | Perfil primário em T 24x38x3600 mm, de aço galvanizado laminado, com a face aparente revestida com uma lâmina de alumínio acabamento lacado em cor Blanco. (material) | 0.450 | 5.02 | 2.26 |
| mt12pfr010aca | m | Perfil secundário em T 24x38x600 mm, de aço galvanizado laminado, com a face aparente revestida com uma lâmina de alumínio acabamento lacado em cor Blanco. (material) | 0.450 | 5.02 | 2.26 |
| mt12pfr010aea | m | Perfil angular em L 24x24x3050 mm, de aço galvanizado laminado, com a face aparente revestida com uma lâmina de alumínio acabamento lacado em cor Blanco. (material) | 0.400 | 3.81 | 1.52 |
| mt12fac020b | Un | Barra metálica de aço galvanizado de 6 mm de diâmetro. (material) | 2.000 | 0.96 | 1.92 |
| mt12fac050 | Un | Acessórios para a colocação de forros removíveis. (material) | 0.200 | 4.79 | 0.96 |
| op00fre010 |  | Fresadora. | 1.000 | 0.00 | 0.00 |
| op00ato010 |  | Parafusadeira. | 1.000 | 0.00 | 0.00 |
| mo015 | h | Montador de forros. (mão de obra) | 0.209 | 33.54 | 7.01 |
| mo082 | h | Ajudante de montador de forros. (mão de obra) | 0.209 | 27.93 | 5.84 |
| % | % | Custos diretos complementares | 2 % | 155.02 | 3.10 |
|  |  | Custos diretos |  |  | 158.12 |
