# Forro removível de grelha metálica

- Propriedade do ficheiro: CYPE INGENIEROS, S.A.
- Formato: FIEBDC-3/2002
- Âmbito geográfico: Brasil
- Moeda: BRL
- Custos indiretos: 3.00 %
- Despesas gerais: 13.00 %
- Lucro: 6.00 %
- IVA: 17.00 %

## R Revestimentos e forros

### RT Forros em interiores

#### RTL Removíveis, metálicos

**RTL035** m² Forro removível de grelha metálica.
Forro removível suspenso, situado a uma altura menor de 4 m, constituído por: ESTRUTURA: travejamento metálico oculto de perfis de 40 mm de altura; GRELHA METÁLICA: grelha de alumínio pré-lacada no forno, autoportante, com nervuras de 40 mm de altura formando células de 50x50 mm, fabricada em módulos de 600x600 mm, cor branca. Inclusive fixações para a ancoragem dos perfis e acessórios de montagem.
Inclui: Marcação dos eixos principais de suspensão. Sinalização dos pontos de ancoragem à laje ou elemento de suporte. Disposição das grelhas. Resolução de encontros e pontos singulares. Execução de aberturas para recepção de possíveis elementos de ancoragem e/ou instalações.
Critério de medição de projeto: Superfície medida entre paramentos, segundo documentação gráfica de Projeto, sem descontar aberturas para instalações.
Critério de quantitativos de obra: Medir-se-á a superfície realmente executada segundo especificações de Projeto, sem descontar aberturas para instalações.

| Código | Un | Descrição | Rendimento | Preço | Importância |
|---|---|---|---|---|---|
| mt12fra010aa | m² | Grelha de alumínio pré-lacada no forno, autoportante, com nervuras de 40 mm de altura formando células de 50x50 mm, fabricada em módulos de 600x600 mm, cor branca, para forros removíveis. (material) | 1.020 | 147.85 | 150.81 |
| mt12fra110ab | m | Perfil de alumínio pré-lacado no forno, de 40 mm de altura e 600 mm de comprimento, cor branca, para forros removíveis. (material) | 1.680 | 4.32 | 7.26 |
| mt12fra110cb | m | Perfil de alumínio pré-lacado no forno, de 40 mm de altura e 2400 mm de comprimento, cor branca, para forros removíveis. (material) | 1.680 | 4.32 | 7.26 |
| mt12fra111a | Un | Peça de união entre perfis de sustentação de grelhas metálicas, de aço galvanizado, para forros removíveis. (material) | 0.700 | 0.61 | 0.43 |
| mt12psg210a | Un | Suspensão para forros suspensos. (material) | 1.050 | 1.08 | 1.13 |
| mt12psg210b | Un | Seguro para a fixação da suspensão, em forros suspensos. (material) | 1.050 | 0.12 | 0.13 |
| mt12psg210c | Un | Ligação superior para fixar a barra à suspensão, em forros suspensos. (material) | 1.050 | 1.66 | 1.74 |
| mt12psg190 | Un | Barra de suspensão. (material) | 1.050 | 1.11 | 1.17 |
| mt12psg220 | Un | Fixação composta por bucha e parafuso 5x27. (material) | 1.050 | 0.20 | 0.21 |
| op00ato010 |  | Parafusadeira. | 1.000 | 0.00 | 0.00 |
| mo015 | h | Montador de forros. (mão de obra) | 0.251 | 33.54 | 8.42 |
| mo082 | h | Ajudante de montador de forros. (mão de obra) | 0.251 | 27.93 | 7.01 |
| % | % | Custos diretos complementares | 2 % | 185.57 | 3.71 |
|  |  | Custos diretos |  |  | 189.28 |
