# Forro contínuo de tábuas de madeira maciça

- Propriedade do ficheiro: CYPE INGENIEROS, S.A.
- Formato: FIEBDC-3/2002
- Âmbito geográfico: Brasil
- Moeda: BRL
- Custos indiretos: 3.00 %
- Despesas gerais: 13.00 %
- Lucro: 6.00 %
- IVA: 17.00 %

## R Revestimentos e forros

### RT Forros em interiores

#### RTM Contínuos, de madeira

**RTM040** m² Forro contínuo de tábuas de madeira maciça.
Forro contínuo suspenso, fixado a uma estrutura auxiliar de sarrafos de madeira, situado a uma altura menor de 4 m, constituído por: ESTRUTURA: estrutura auxiliar de sarrafos retangulares de madeira de pinus, de 50x15 mm, separados 70 cm entre si; TÁBUAS: tábuas de madeira maciça de cedrinho, de 7x1 cm, com acabamento em cru, sem envernizar. Inclusive pregos de aço para fixação das tábuas e dos sarrafos à estrutura.
Inclui: Marcação nas paredes do nível do forro. Implantação, nivelação e fixação dos sarrafos. Corte dos painéis de madeira. Colocação das tábuas de madeira. Resolução de encontros e pontos singulares.
Critério de medição de projeto: Superfície medida entre paramentos, segundo documentação gráfica de Projeto, sem descontar aberturas para instalações.
Critério de quantitativos de obra: Medir-se-á a superfície realmente executada segundo especificações de Projeto, sem descontar aberturas para instalações.

| Código | Un | Descrição | Rendimento | Preço | Importância |
|---|---|---|---|---|---|
| mt12ftb010e | m² | Forro com encaixe macho-fêmea de madeira maciça de cedrinho, de 7x1 cm, com acabamento em cru, sem envernizar. (material) | 1.050 | 53.33 | 56.00 |
| mt18mva016g | m | Sarrafo de madeira serrada de pinus, de seção retangular de 50x15 mm com classe de resistência C60, para um teor de umidade de 12%, segundo ABNT NBR 7190. (material) | 2.229 | 0.69 | 1.54 |
| mt08var200c | kg | Pregos comuns 17x21 com cabeça, de 3 mm de diâmetro e 48 mm de comprimento. (material) | 0.100 | 4.37 | 0.44 |
| mt08var200a | kg | Pregos comuns 12x12 com cabeça, de 1,8 mm de diâmetro e 27,6 mm de comprimento. (material) | 0.171 | 5.42 | 0.93 |
| op00cla010 |  | Pregador pneumático pneumática. | 1.000 | 0.00 | 0.00 |
| op00cep010 |  | Plainas. | 1.000 | 0.00 | 0.00 |
| op00tro010 |  | Cortadora de disco para bancada. | 1.000 | 0.00 | 0.00 |
| mo015 | h | Montador de forros. (mão de obra) | 1.508 | 34.52 | 52.06 |
| mo082 | h | Ajudante de montador de forros. (mão de obra) | 1.508 | 29.06 | 43.82 |
| % | % | Custos diretos complementares | 2 % | 154.79 | 3.10 |
|  |  | Custos diretos |  |  | 157.89 |
