# Forro contínuo de tábuas de MDF

- Propriedade do ficheiro: CYPE INGENIEROS, S.A.
- Formato: FIEBDC-3/2002
- Âmbito geográfico: Brasil
- Moeda: BRL
- Custos indiretos: 3.00 %
- Despesas gerais: 13.00 %
- Lucro: 6.00 %
- IVA: 17.00 %

## R Revestimentos e forros

### RT Forros em interiores

#### RTM Contínuos, de madeira

**RTM050** m² Forro contínuo de tábuas de MDF.
Forro contínuo suspenso, situado a uma altura menor de 4 m, constituído por: ESTRUTURA: sarrafos retangulares de madeira de pinus, de 50x15 mm, com uma modulação de 70 cm; TÁBUAS: tábuas e filetes de MDF, hidrófugos, de 215x9 mm, com acabamento em melamina cor branca. Inclusive pregos de aço para fixação das tábuas e dos sarrafos à estrutura.
Inclui: Marcação nas paredes do nível do forro. Implantação, nivelação e fixação dos sarrafos. Corte dos painéis de MDF. Colocação dos painéis de MDF. Resolução de encontros e pontos singulares.
Critério de medição de projeto: Superfície medida entre paramentos, segundo documentação gráfica de Projeto, sem descontar aberturas para instalações.
Critério de quantitativos de obra: Medir-se-á a superfície realmente executada segundo especificações de Projeto, sem descontar aberturas para instalações.

| Código | Un | Descrição | Rendimento | Preço | Importância |
|---|---|---|---|---|---|
| mt12ftb020G | m² | Forro com filete de MDF, hidrófugo, de 215x9 mm, com acabamento em melamina cor branca. (material) | 1.050 | 94.94 | 99.69 |
| mt18mva016g | m | Sarrafo de madeira serrada de pinus, de seção retangular de 50x15 mm com classe de resistência C60, para um teor de umidade de 12%, segundo ABNT NBR 7190. (material) | 2.229 | 0.68 | 1.52 |
| mt08var200c | kg | Pregos comuns 17x21 com cabeça, de 3 mm de diâmetro e 48 mm de comprimento. (material) | 0.100 | 4.32 | 0.43 |
| mt08var200a | kg | Pregos comuns 12x12 com cabeça, de 1,8 mm de diâmetro e 27,6 mm de comprimento. (material) | 0.056 | 5.37 | 0.30 |
| op00cla010 |  | Pregador pneumático pneumática. | 1.000 | 0.00 | 0.00 |
| op00cep010 |  | Plainas. | 1.000 | 0.00 | 0.00 |
| op00tro010 |  | Cortadora de disco para bancada. | 1.000 | 0.00 | 0.00 |
| mo015 | h | Montador de forros. (mão de obra) | 0.702 | 33.54 | 23.55 |
| mo082 | h | Ajudante de montador de forros. (mão de obra) | 0.702 | 27.93 | 19.61 |
| % | % | Custos diretos complementares | 2 % | 145.10 | 2.90 |
|  |  | Custos diretos |  |  | 148.00 |
