# Rodateto de madeira

- Propriedade do ficheiro: CYPE INGENIEROS, S.A.
- Formato: FIEBDC-3/2002
- Âmbito geográfico: Brasil
- Moeda: BRL
- Custos indiretos: 3.00 %
- Despesas gerais: 13.00 %
- Lucro: 6.00 %
- IVA: 17.00 %

## R Revestimentos e forros

### RT Forros em interiores

#### RTM Contínuos, de madeira

**RTM060** m² Rodateto de madeira.
Rodateto de madeira maciça de pinus, de 25x25 mm, com acabamento em cru, sem envernizar, para forro situado a uma altura menor de 4 m, fixado ao paramento com pregos. Inclusive pequeno material auxiliar.
Inclui: Marcação da disposição das peças segundo o seu comprimento. Corte das peças para uniões, esquinas e cantos. Fixação das peças sobre o paramento. Resolução de encontros e pontos singulares. Ocultação da fixação colocando pasta.
Critério de medição de projeto: Comprimento medido segundo documentação gráfica de Projeto. Não foi incrementada a medição por perdas, uma vez que na composição se considerou 5% a mais.
Critério de quantitativos de obra: Medir-se-á o comprimento realmente executado segundo especificações de Projeto.

| Código | Un | Descrição | Rendimento | Preço | Importância |
|---|---|---|---|---|---|
| mt12ftb030a | m | Rodateto de madeira maciça de pinus, de 25x25 mm, com acabamento em cru, sem envernizar. (material) | 1.050 | 2.42 | 2.54 |
| mt08var200d | kg | Pregos comuns 18x27 com cabeça, de 3,4 mm de diâmetro e 62,1 mm de comprimento. (material) | 0.006 | 4.54 | 0.03 |
| op00cla010 |  | Pregador pneumático pneumática. | 1.000 | 0.00 | 0.00 |
| op00cep010 |  | Plainas. | 1.000 | 0.00 | 0.00 |
| op00tro010 |  | Cortadora de disco para bancada. | 1.000 | 0.00 | 0.00 |
| mo015 | h | Montador de forros. (mão de obra) | 0.105 | 34.52 | 3.62 |
| mo082 | h | Ajudante de montador de forros. (mão de obra) | 0.105 | 29.06 | 3.05 |
| % | % | Custos diretos complementares | 2 % | 9.24 | 0.18 |
|  |  | Custos diretos |  |  | 9.42 |
