# Moldura de escaiola, para decoração perimetral de teto

- Propriedade do ficheiro: CYPE INGENIEROS, S.A.
- Formato: FIEBDC-3/2002
- Âmbito geográfico: Brasil
- Moeda: BRL
- Custos indiretos: 3.00 %
- Despesas gerais: 13.00 %
- Lucro: 6.00 %
- IVA: 17.00 %

## R Revestimentos e forros

### RT Forros em interiores

#### RTP Pré-fabricados de escaiola

**RTP010** m Moldura de escaiola, para decoração perimetral de teto.
Moldura lisa de escaiola, de 3x2x101 cm, para decoração perimetral de teto, fixada com cola para escaiola. Inclusive acessórios de fixação.
Inclui: Marcação do traçado da moldura nos paramentos. Disposição e corte das peças. Humidificação da base de fixação. Espalhamento da cola. Colocação e enchimento das juntas das peças. Correção de falhas de encontros entre peças, esquinas e cantos.
Critério de medição de projeto: Comprimento medido segundo documentação gráfica de Projeto.
Critério de quantitativos de obra: Medir-se-á o comprimento realmente executado segundo especificações de Projeto.

| Código | Un | Descrição | Rendimento | Preço | Importância |
|---|---|---|---|---|---|
| mt12rea010aa | m | Moldura lisa de escaiola, de 3x2x101 cm. (material) | 1.050 | 6.03 | 6.33 |
| mt09eyc030 | kg | Cola para escaiola. (material) | 0.200 | 0.86 | 0.17 |
| mo035 | h | Escaiolador. (mão de obra) | 0.167 | 32.24 | 5.38 |
| % | % | Custos diretos complementares | 2 % | 11.88 | 0.24 |
|  |  | Custos diretos |  |  | 12.12 |
