# Peça de escaiola para luz indirecta, para decoração perimetral de teto

- Propriedade do ficheiro: CYPE INGENIEROS, S.A.
- Formato: FIEBDC-3/2002
- Âmbito geográfico: Brasil
- Moeda: BRL
- Custos indirectos: 3.00 %
- Despesas gerais: 13.00 %
- Lucro: 6.00 %
- IVA: 17.00 %

## R Revestimentos e forros

### RT Forros em interiores

#### RTP Pré-fabricados de escaiola

**RTP050** m Peça de escaiola para luz indirecta, para decoração perimetral de teto.
Sanca tipo bandeja de escaiola de luz indirecta, de 17,4x10,4x121 cm, para decoração perimetral de teto, fixada com cola para escaiola. Inclusive acessórios de fixação.
Inclui: Marcação do traçado das peças nos paramentos. Disposição e corte das peças. Humidificação da base de fixação. Espalhamento da cola. Colocação e enchimento das juntas das peças. Correção de falhas de encontros entre peças, esquinas e cantos.
Critério de medição de projeto: Comprimento medido segundo documentação gráfica de Projeto.
Critério de quantitativos de obra: Medir-se-á o comprimento realmente executado segundo especificações de Projeto.

| Código | Un | Descrição | Rendimento | Preço | Importância |
|---|---|---|---|---|---|
| mt12rea090a | m | Sanca tipo bandeja de escaiola de luz indirecta, de 17,4x10,4x121 cm. (material) | 1.050 | 19.34 | 20.31 |
| mt09eyc030 | kg | Cola para escaiola. (material) | 0.200 | 0.86 | 0.17 |
| mo035 | h | Escaiolador. (mão de obra) | 0.167 | 32.24 | 5.38 |
| % | % | Custos diretos complementares | 2 % | 25.86 | 0.52 |
|  |  | Custos directos |  |  | 26.38 |
