# Sanca tipo bandeja de escaiola, para decoração perimetral de teto

- Propriedade do ficheiro: CYPE INGENIEROS, S.A.
- Formato: FIEBDC-3/2002
- Âmbito geográfico: Brasil
- Moeda: BRL
- Custos indiretos: 3.00 %
- Despesas gerais: 13.00 %
- Lucro: 6.00 %
- IVA: 17.00 %

## R Revestimentos e forros

### RT Forros em interiores

#### RTP Pré-fabricados de escaiola

**RTP100** m Sanca tipo bandeja de escaiola, para decoração perimetral de teto.
Sanca tipo bandeja de escaiola, de 20x4x120 cm, para decoração perimetral de teto, fixada com cola para escaiola. Inclusive acessórios de fixação.
Inclui: Marcação do traçado das peças nos paramentos. Disposição e corte das peças. Humidificação da base de fixação. Espalhamento da cola. Colocação e enchimento das juntas das peças. Correção de falhas de encontros entre peças, esquinas e cantos.
Critério de medição de projeto: Comprimento medido segundo documentação gráfica de Projeto.
Critério de quantitativos de obra: Medir-se-á o comprimento realmente executado segundo especificações de Projeto.

| Código | Un | Descrição | Rendimento | Preço | Importância |
|---|---|---|---|---|---|
| mt12rea040a | m | Sanca tipo bandeja de escaiola, de 20x4x120 cm. (material) | 1.050 | 16.16 | 16.97 |
| mt09eyc030 | kg | Cola para escaiola. (material) | 0.090 | 0.86 | 0.08 |
| mo035 | h | Escaiolador. (mão de obra) | 0.157 | 32.24 | 5.06 |
| % | % | Custos diretos complementares | 2 % | 22.11 | 0.44 |
|  |  | Custos diretos |  |  | 22.55 |
