# Motivo de escaiola, para decoração de teto ou parede

- Propriedade do ficheiro: CYPE INGENIEROS, S.A.
- Formato: FIEBDC-3/2002
- Âmbito geográfico: Brasil
- Moeda: BRL
- Custos indiretos: 3.00 %
- Despesas gerais: 13.00 %
- Lucro: 6.00 %
- IVA: 17.00 %

## R Revestimentos e forros

### RT Forros em interiores

#### RTP Pré-fabricados de escaiola

**RTP210** Un Motivo de escaiola, para decoração de teto ou parede.
Motivo de escaiola, de 60 cm de diâmetro, para decoração de teto ou parede, fixada com cola para escaiola. Inclusive acessórios de fixação.
Inclui: Implantação da peça. Humidificação da base de fixação. Espalhamento da cola. Colocação e enchimento das juntas da peça.
Critério de medição de projeto: Número de unidades previstas, segundo documentação gráfica de Projeto.
Critério de quantitativos de obra: Medir-se-á o número de unidades realmente colocadas segundo especificações de Projeto.

| Código | Un | Descrição | Rendimento | Preço | Importância |
|---|---|---|---|---|---|
| mt12rea130a | Un | Motivo de escaiola, de 60 cm de diâmetro. (material) | 1.050 | 41.21 | 43.27 |
| mt09eyc030 | kg | Cola para escaiola. (material) | 0.620 | 0.86 | 0.53 |
| mo035 | h | Escaiolador. (mão de obra) | 0.209 | 32.24 | 6.74 |
| % | % | Custos diretos complementares | 2 % | 50.54 | 1.01 |
|  |  | Custos diretos |  |  | 51.55 |
