# Moldura de escaiola, para decoração de teto ou parede

- Propriedade do ficheiro: CYPE INGENIEROS, S.A.
- Formato: FIEBDC-3/2002
- Âmbito geográfico: Brasil
- Moeda: BRL
- Custos indiretos: 3.00 %
- Despesas gerais: 13.00 %
- Lucro: 6.00 %
- IVA: 17.00 %

## R Revestimentos e forros

### RT Forros em interiores

#### RTP Pré-fabricados de escaiola

**RTP230** m Moldura de escaiola, para decoração de teto ou parede.
Moldura de escaiola, de 1,5x7x120 cm, para decoração de teto ou parede, fixada com cola para escaiola. Inclusive acessórios de fixação.
Inclui: Marcação do traçado da moldura nos paramentos. Disposição e corte das peças. Humidificação da base de fixação. Espalhamento da cola. Colocação e enchimento das juntas das peças. Correção de falhas de encontros entre peças, esquinas e cantos.
Critério de medição de projeto: Comprimento medido segundo documentação gráfica de Projeto.
Critério de quantitativos de obra: Medir-se-á o comprimento realmente executado segundo especificações de Projeto.

| Código | Un | Descrição | Rendimento | Preço | Importância |
|---|---|---|---|---|---|
| mt12rea150aa | m | Moldura de escaiola, de 1,5x7x120 cm. (material) | 1.050 | 7.11 | 7.47 |
| mt09eyc030 | kg | Cola para escaiola. (material) | 0.190 | 0.86 | 0.16 |
| mo035 | h | Escaiolador. (mão de obra) | 0.178 | 32.24 | 5.74 |
| % | % | Custos diretos complementares | 2 % | 13.37 | 0.27 |
|  |  | Custos diretos |  |  | 13.64 |
