# Marco de escaiola para combinar com moldura, para decoração de teto ou parede

- Propriedade do ficheiro: CYPE INGENIEROS, S.A.
- Formato: FIEBDC-3/2002
- Âmbito geográfico: Brasil
- Moeda: BRL
- Custos indiretos: 3.00 %
- Despesas gerais: 13.00 %
- Lucro: 6.00 %
- IVA: 17.00 %

## R Revestimentos e forros

### RT Forros em interiores

#### RTP Pré-fabricados de escaiola

**RTP232** Un Marco de escaiola para combinar com moldura, para decoração de teto ou parede.
Marco de escaiola, de 22,5 cm de diâmetro, para moldura de 1,65x3,5x101 cm, para decoração de teto ou parede, fixado com cola para escaiola. Inclusive acessórios de fixação.
Inclui: Implantação da peça. Humidificação da base de fixação. Espalhamento da cola. Colocação e enchimento das juntas da peça.
Critério de medição de projeto: Número de unidades previstas, segundo documentação gráfica de Projeto.
Critério de quantitativos de obra: Medir-se-á o número de unidades realmente colocadas segundo especificações de Projeto.

| Código | Un | Descrição | Rendimento | Preço | Importância |
|---|---|---|---|---|---|
| mt12rea160aaa | Un | Marco de escaiola, de 22,5 cm de diâmetro, para moldura de 1,65x3,5x101 cm. (material) | 1.050 | 13.86 | 14.55 |
| mt09eyc030 | kg | Cola para escaiola. (material) | 0.020 | 0.86 | 0.02 |
| mo035 | h | Escaiolador. (mão de obra) | 0.157 | 32.24 | 5.06 |
| % | % | Custos diretos complementares | 2 % | 19.63 | 0.39 |
|  |  | Custos diretos |  |  | 20.02 |
