# Pilastra de escaiola

- Propriedade do ficheiro: CYPE INGENIEROS, S.A.
- Formato: FIEBDC-3/2002
- Âmbito geográfico: Brasil
- Moeda: BRL
- Custos indiretos: 3.00 %
- Despesas gerais: 13.00 %
- Lucro: 6.00 %
- IVA: 17.00 %

## R Revestimentos e forros

### RT Forros em interiores

#### RTP Pré-fabricados de escaiola

**RTP270** Un Pilastra de escaiola.
Pilastra de escaiola, de 100x6,5x2 cm, para colocação saliente em parede, fixada com cola para escaiola. Inclusive acessórios de fixação.
Inclui: Implantação da peça. Humidificação da base de fixação. Espalhamento da cola. Colocação e enchimento das juntas da peça.
Critério de medição de projeto: Número de unidades previstas, segundo documentação gráfica de Projeto.
Critério de quantitativos de obra: Medir-se-á o número de unidades realmente colocadas segundo especificações de Projeto.

| Código | Un | Descrição | Rendimento | Preço | Importância |
|---|---|---|---|---|---|
| mt12rea230aa | Un | Pilastra de escaiola, de 100x6,5x2 cm, para colocação saliente em parede. (material) | 1.050 | 6.52 | 6.85 |
| mt09eyc030 | kg | Cola para escaiola. (material) | 0.140 | 0.86 | 0.12 |
| mo035 | h | Escaiolador. (mão de obra) | 0.219 | 32.24 | 7.06 |
| % | % | Custos diretos complementares | 2 % | 14.03 | 0.28 |
|  |  | Custos diretos |  |  | 14.31 |
